# Módulo 1 entrada/1 salida de rele con aislador 808606 para montaje en carril DIN

- Propiedad del archivo: CONSTRUNARIO
- Formato: FIEBDC-3/2012
- Programa: Construnario Versión 3.51
- Fecha de los precios: 25/01/2023
- Divisa: EUR
- Código: honeywell-li (15/02/2023)

**P104205_6** u Módulo 1 entrada/1 salida de rele con aislador 808606 para montaje en carril DIN
Suministro e instalación de módulo IQ8 TAL de 1 entrada técnica más 1 salida de relé 808606 ,con aislador de cortocircuito de lazo incorporado , para conexión al lazo de detección de incendios esserbus sin necesidad de alimentación externa. Provisto de led indicador de entrada activada y llave para prueba de activación. Instalación directa para montaje en carril DIN. Incluye accesorio de montaje en carril DIN. Conforme al Reglamento (UE) nº 305/2011 del Parlamento Europeo relativo a los productos de la construcción. Aprobado VDS según los requisitos de: EN54-13, EN54-17 y EN54-18 con certificado DoP. Totalmente instalado, programado y funcionando según planos y pliego de condiciones. Marca ESSER Modelo 808606

| Código | Ud | Descripción | Rendimiento |
|---|---|---|---|
| 808606 | u | 808606 Módulo 1 entrada técnica 1 salida relé y aislador para montaje en carril DIN (material) | 1.000 |
| TO01800 | h | Oficial 1ª electricista (mano de obra) | 1.000 |
| WW00300 | u | Material complementario o pzas. E (material) | 1.000 |
| WW00400 | u | Pequeño material (material) | 1.000 |
| ATC99999 | h | Programación oficial especializado (mano de obra) | 0.050 |

## Recursos

**808606** u 808606 Módulo 1 entrada técnica 1 salida relé y aislador para montaje en carril DIN
Módulo IQ8 TAL de 1 entrada técnica más 1 salida de relé 808606 ,con aislador de cortocircuito de lazo incorporado, para conexión al lazo de detección de incendios esserbus sin necesidad de alimentación externa. Provisto de led indicador de entrada activada y llave para prueba de activación. Instalación directa sobre carril DIN universal.
