# Repetidor remoto para cenrales FlexES montaje en superficie FX808464

- Propiedad del archivo: CONSTRUNARIO
- Formato: FIEBDC-3/2012
- Programa: Construnario Versión 3.51
- Fecha de los precios: 25/01/2023
- Divisa: EUR
- Código: honeywell-li (15/02/2023)

**P1050131_3** u Repetidor remoto para cenrales FlexES montaje en superficie FX808464
Suministro e instalación de panel repetidor FX808464 para central FlexES. Display alfanumérico LCD de 6 x 20 caracteres. Teclas de control programables individualmente e indicadores LED. Montaje en superficie. Totalmente instalado, programado y funcionando según planos y pliego de condiciones. Marca ESSER Modelo FX808464.

| Código | Ud | Descripción | Rendimiento |
|---|---|---|---|
| FX808464 | u | FX808464 Repetidor para centrales FlexES con display LCD montaje en superficie. (material) | 1.000 |
| TO01800 | h | Oficial 1ª electricista (mano de obra) | 0.300 |
| WW00300 | u | Material complementario o pzas. E (material) | 1.000 |
| WW00400 | u | Pequeño material (material) | 1.000 |
| ATC00100 | h | Cuadrilla albañilería formada por oficial 1ª y peón especializado. (mano de obra) | 0.250 |

## Recursos

**FX808464** u FX808464 Repetidor para centrales FlexES con display LCD montaje en superficie
Panel repetidor para central FlexES. Display alfanumérico LCD de 6 x 20 caracteres. Teclas de control programables individualmente e indicadores LED. Montaje en superficie.
