# Módulo redundante para repetidores FlexES

- Propiedad del archivo: CONSTRUNARIO
- Formato: FIEBDC-3/2012
- Programa: Construnario Versión 3.51
- Fecha de los precios: 25/01/2023
- Divisa: EUR
- Código: honeywell-li (15/02/2023)

**P1050131_5** u Módulo redundante para repetidores FlexES
Suministro e instalación de módulo redundante para repetidores FX808464 y FX808463 de centrales FlexES. Montaje en el interior de la central FlexES. Totalmente instalado, programado y funcionando según planos y pliego de condiciones. Marca ESSER Modelo 784716.

| Código | Ud | Descripción | Rendimiento |
|---|---|---|---|
| 784716 | u | Módulo redundante para repetidores FlexES (material) | 1.000 |
| TO01800 | h | Oficial 1ª electricista (mano de obra) | 0.300 |
| WW00300 | u | Material complementario o pzas. E (material) | 1.000 |
| WW00400 | u | Pequeño material (material) | 1.000 |
| ATC00100 | h | Cuadrilla albañilería formada por oficial 1ª y peón especializado. (mano de obra) | 0.250 |

## Recursos

**784716** u Módulo redundante para repetidores FlexES
Módulo redundante para repetidores FX808464 y FX808463 de centrales FlexES. Montaje en el interior de la central FlexES.
