# Redireccionador de información TG-IP-1

- Propiedad del archivo: CONSTRUNARIO
- Formato: FIEBDC-3/2012
- Programa: Construnario Versión 3.51
- Fecha de los precios: 25/01/2023
- Divisa: EUR
- Código: honeywell-li (15/02/2023)

**P1292** u Redireccionador de información TG-IP-1
Suministro e instalación de equipo redireccionador TG-IP1-SEC de información del puerto RS232 de la central al software de gestión gráfica TG mediante protocolo IP . Compatible con redes Ethernet a 10 y 100 Mhz, dispone de propiedad multi-host para envió a 4 rangos de IP con posibilidad de recepción de datos en varios puestos de gestión a la vez. Dispone de entrada Db9 a puerto serie RS232, conexión Ethernet RJ45 y entrada alimentación de 24V Vcc Totalmente programado y funcionando según planos y pliego de condiciones. Marca ESSER Modelo TG-IP1-SEC.

| Código | Ud | Descripción | Rendimiento |
|---|---|---|---|
| TG-IP1-SEC | u | TG-IP1-SEC Servidor de puerto RS232/422/TCP/UDP para la conexión de centrales con terminales TG y encriptación AES128 (material) | 1.000 |
| ATC99999 | h | Programación oficial especializado (mano de obra) | 5.000 |

## Recursos

**TG-IP1-SEC** u TG-IP1-SEC Servidor de puerto RS232/422/TCP/UDP para la conexión de centrales con terminales TG y encriptación AES128
Equipo redireccionador TG-IP1-SEC del puerto serie RS232, de la central al software de gestión gráfica TG, mediante protocolo IP. Compatible con redes Ethernet a 10 y 100 Mhz, dispone de propiedad multi-host para envió a 4 rangos de IP con posibilidad de recepción de datos en varios puestos de gestión a la vez.
