# Detector IQ8 termovelocimétrico Ex. 803271.EX

- Propiedad del archivo: CONSTRUNARIO
- Formato: FIEBDC-3/2012
- Programa: Construnario Versión 3.51
- Fecha de los precios: 25/01/2023
- Divisa: EUR
- Código: honeywell-li (15/02/2023)

**P1297** u Detector IQ8 termovelocimétrico Ex. 803271.EX
Suministro e instalación de detector termovelocimétrico 803271.EX. Para aplicaciones en áreas clasificadas ex. provisto de microprocesador individual con funcionamiento en sistemas de inteligencia distribuida, función de autocomprobación, modo fallo CPU, memoria de datos de alarma y funcionamiento, indicación de alarma, direccionamiento por software e indicación de tipo de funcionamiento, cuando se conecta a un lazo esserbus o esserbus Plus. El detector no incorpora aislador de cortocircuito de lazo, para permitir su funcionamiento en modo convencional, dentro de zonas intrínsecamente seguras, conectado mediante la barrera de seguridad intrínseca 764744 a zona convencional de transponder 808623. Incluye base 805590. Conforme a EN54-5 A1. Totalmente instalado y funcionando según planos y pliego de condiciones. Marca ESSER Modelo 803271.EX

| Código | Ud | Descripción | Rendimiento |
|---|---|---|---|
| 803271.EX | u | 803271.EX Detector IQ8 termovelocimétrico Ex. (material) | 1.000 |
| 805590 | u | 805590 Base estándar para detectores serie IQ8 e IQ8Quad (material) | 1.000 |
| TO01800 | h | Oficial 1ª electricista (mano de obra) | 0.300 |
| WW00300 | u | Material complementario o pzas. E (material) | 1.000 |
| WW00400 | u | Pequeño material (material) | 1.000 |

## Recursos

**803271.EX** u 803271.EX Detector IQ8 termovelocimétrico Ex
Suministro e instalación de detector termovelocimétrico 803271.EX. Para aplicaciones en áreas clasificadas ex. provisto de microprocesador individual con funcionamiento en sistemas de inteligencia distribuida, función de autocomprobación, modo fallo CPU, memoria de datos de alarma y funcionamiento, indicación de alarma, direccionamiento por software e indicación de tipo de funcionamiento, cuando se conecta a un lazo esserbus o esserbus Plus. El detector no incorpora aislador de cortocircuito de lazo, para permitir su funcionamiento en modo convencional, dentro de zonas intrínsecamente seguras, conectado mediante la barrera de seguridad intrínseca 764744 a zona convencional de transponder 808623. Incluye base 805590. Dispone de un distintivo especial (aro negro) en el tubo de luz. Area de cobertura máxima 30m2 Altura de monaje máxima 7,5 m. Temperatura de funcionamiento -20ºC ... 50ºC

**805590** u 805590 Base estándar para detectores serie IQ8 e IQ8Quad
Base estándar para detectores serie IQ8 e IQ8Quad.
