# Detector Optico Térmico O2T IQ8 Ex

- Propiedad del archivo: CONSTRUNARIO
- Formato: FIEBDC-3/2012
- Programa: Construnario Versión 3.51
- Fecha de los precios: 25/01/2023
- Divisa: EUR
- Código: honeywell-li (15/02/2023)

**P1299** u Detector Optico Térmico O2T IQ8 Ex.
Suministro e instalación de detector óptico de humo O2T IQ8 Ex 803374.EX. Detector IQ8 multisensorial O2T de seguridad intrínseca, provisto de microprocesador individual con funcionamiento en sistemas de inteligencia distribuida, función de autocomprobación, modo fallo CPU, memoria de datos de alarma y funcionamiento, indicación de alarma, direccionamiento por software e indicación de tipo de funcionamiento, cuando se conecta a un lazo esserbus o esserbus Plus. El detector no incorpora aislador de cortocircuito de lazo, para permitir su funcionamiento en modo convencional, dentro de zonas intrínsecamente seguras, conectado mediante la barrera de seguridad intrínseca 764744 a zona convencional de transponder Para aplicaciones en áreas clasificadas ex Incluye base 781585 (Ex). Especificación de detector EN54-7/5 B. Requiere base de conexión 805590 no incluida. Totalmente instalado y funcionando según planos y pliego de condiciones. Marca ESSER Modelo 803374.EX

| Código | Ud | Descripción | Rendimiento |
|---|---|---|---|
| 803374.EX | u | 803374.EX Detector Optico Térmico O2T IQ8 Ex. (material) | 1.000 |
| 805590 | u | 805590 Base estándar para detectores serie IQ8 e IQ8Quad (material) | 1.000 |
| TO01800 | h | Oficial 1ª electricista (mano de obra) | 0.300 |
| WW00300 | u | Material complementario o pzas. E (material) | 1.000 |
| WW00400 | u | Pequeño material (material) | 1.000 |

## Recursos

**803374.EX** u 803374.EX Detector Optico Térmico O2T IQ8 Ex
Detector IQ8 multisensorial O2T, provisto de microprocesador individual con funcionamiento en sistemas de inteligencia distribuida, función de autocomprobación, modo fallo CPU, memoria de datos de alarma y funcionamiento, indicación de alarma, direccionamiento por software e indicación de tipo de funcionamiento, cuando se conecta al lazo analógico esserbus o esserbus Plus. El detector no incorpora aislador de cortocircuito de lazo, para permitir su funcionamiento conectado a líneas de zonas convencionales, en centrales ESS-RP1r o en zona convencional de transponder 808623. Especificación de detector EN54-7/5 B. Requiere base de conexión 805590 no incluida.

**805590** u 805590 Base estándar para detectores serie IQ8 e IQ8Quad
Base estándar para detectores serie IQ8 e IQ8Quad.
