# RK-ZONE8 Expansor zona INTEVIO

- Propiedad del archivo: CONSTRUNARIO
- Formato: FIEBDC-3/2012
- Programa: Construnario Versión 3.51
- Fecha de los precios: 25/01/2023
- Divisa: EUR
- Código: honeywell-li (15/02/2023)

**P1320073** u RK-ZONE8 Expansor zona INTEVIO
Suministro e instalación de expansor de 8 zonas del sistema EN54-16 INTEVIO. Integra líneas de altavoces adicionales con posibilidad de cableado A/B. Permite modo canal simple o canal doble. Se pueden conectar hasta 4 amplificadores externos y 1 de reserva. Ocupa 2HU en rack de 19" Totalmente instalado y funcionando según planos y pliego de condiciones. Modelo RK-ZONE 8 de Honeywell Life Safety.

| Código | Ud | Descripción | Rendimiento |
|---|---|---|---|
| RK-ZONE8 | u | RK-ZONE8 Extensor zona INTEVIO (material) | 1.000 |
| ATC99999 | h | Programación oficial especializado (mano de obra) | 1.000 |
| ATC00400 | h | Cuadrilla albañilería formada por oficial 1ª instalador y ayudante especialista. (mano de obra) | 0.500 |
| WW00300 | u | Material complementario o pzas. E (material) | 5.000 |
| WW00400 | u | Pequeño material (material) | 10.000 |

## Recursos

**RK-ZONE8** u RK-ZONE8 Extensor zona INTEVIO
RK-ZONE8 Extensor zona INTEVIO • Alimentación principal: 100 V-240 V 50/60 Hz • Alimentación de emergencia: 21,5 V cc - 28,5 V cc • Dimensiones: WxHxD: 482 mm × 88 mm × 407 mm (2HU) • Peso aprox: 7,9 kg Supervisión completa, que incluye la alimentación principal, la alimentación de respaldo, los fallos de la CPU, el amplificador de potencia, las líneas de altavoces, las entradas de contacto seco, los fallos de la red, etc. Supervisión de la línea de altavoces en modo de transmisión y de no transmisión. El volumen de la señal a los amplificadores se puede ajustar con la RK-MCU. Compatibilidad con controlador de volumen de 3 y 4 cables. Admite modo autónomo o modo de red. Interfaz de entrada de una línea, que se puede conectar a un dispositivo externo cuando está en modo autónomo o a la CPU si la RK-MCU falla. Interfaz de salida de alimentación de CC, a través de la cual alimentar los módulos externos, como el controlador de volumen. Se pueden usar 15 RK-ZONE8 como máximo.
