# RK-MIC Estación de llamada INTEVIO

- Propiedad del archivo: CONSTRUNARIO
- Formato: FIEBDC-3/2012
- Programa: Construnario Versión 3.51
- Fecha de los precios: 25/01/2023
- Divisa: EUR
- Código: honeywell-li (15/02/2023)

**P1320074** u RK-MIC Estación de llamada INTEVIO
Suministro e instalación de estación de llamada del sistema EN54-16 INTEVIO para realizar transmisiones diversas y avisos en directo por zonas. Esta unidad cuenta con botones programables, que le permiten a los usuarios realizar fácilmente operaciones, tales como, busca-personas, transmisión de música de fondo, transmisiones comerciales, alarma por voz, control de volumen, grabación y supervisión, entre otras. Si fuera necesario, se pueden conectar módulos de teclas de extensión a la unidad RK-MIC para añadir botones. Totalmente instalado y funcionando según planos y pliego de condiciones. Modelo RK-MIC de Honeywell Life Safety.

| Código | Ud | Descripción | Rendimiento |
|---|---|---|---|
| RK-MIC | u | RK-MIC Estación de llamada INTEVIO (material) | 1.000 |
| ATC99999 | h | Programación oficial especializado (mano de obra) | 1.000 |
| ATC00400 | h | Cuadrilla albañilería formada por oficial 1ª instalador y ayudante especialista. (mano de obra) | 0.500 |
| WW00300 | u | Material complementario o pzas. E (material) | 5.000 |
| WW00400 | u | Pequeño material (material) | 10.000 |

## Recursos

**RK-MIC** u RK-MIC Estación de llamada INTEVIO
RK-MIC Estación de llamada INTEVIO • Alimentación: 24Vcc • Humedad relativa < 95%, sin condensación • Temperatura: de -10 °C a 55 °C • Dimensiones: WxHxD: 200 mm × 46,5 mm × 200 mm (1HU) • Peso aprox: 1,4 kg • Válida para micrófono de cuello de cisne o micrófono PTT • Se puede expandir con los módulos HMC-K4 / HMC-K8 si se requiere • Altavoz incorporado para supervisión de audio y 8 botones programables • Conexión de cable CAT5 con la RK-MCU, distancia máx. 600 m • Entrada de línea para permitir música de fondo (BGM) desde una fuente de audio externa • Detección automática de averías • Controlador de volumen separado para entrada de mic, entrada de línea y altavoz • Alimentado por la unidad de control maestra o un adaptador de alimentación externo (para más de 400m) • Función de grabación temporal para grabar mensajes instantáneos y transmitir • Se pueden conectar hasta 6 dispositivos RK-MIC en un sistema Admite micrófono cuello de cisne o PTT para transmisión en directo. Altavoz incorporado para supervisar audio CH1/CH2. Función de grabación temporal. Interfaz de entrada de línea para conectar a una fuente de audio BGM (música de fondo) externa. El volumen del micrófono, la entrada de línea y el altavoz se pueden definir con los controles de volumen en el panel posterior. 8 botones programables, que se pueden configurar mediante software. Compatibilidad con módulos de teclas de extensión si fuere necesario. Supervisión automática del micrófono y la comunicación. La distancia entre la RK-MCU y la RK-MIC puede ser de hasta 600 metros mediante cable de par trenzado con una fuente de alimentación adicional. El pulsador de alarma se puede alimentar con la RK-MCU (máx. 400 m de distancia). Se pueden conectar hasta 6 pulsadores de alarma remotos
