# Equipo móvil para calibración de detectores de llama y de H2

- Propiedad del archivo: CONSTRUNARIO
- Formato: FIEBDC-3/2012
- Programa: Construnario Versión 3.51
- Fecha de los precios: 25/01/2023
- Divisa: EUR

| Código | Ud | Descripción |
|---|---|---|
| P188-200-010 | u | Equipo móvil para calibración de detectores de llama y de H2 |
