# Receptor y emisor para áreas clasificadas

- Propiedad del archivo: CONSTRUNARIO
- Formato: FIEBDC-3/2012
- Programa: Construnario Versión 3.51
- Fecha de los precios: 25/01/2023
- Divisa: EUR
- Código: honeywell-li (15/02/2023)

**P3000-115** u Receptor y emisor para áreas clasificadas

| Código | Ud | Descripción | Rendimiento |
|---|---|---|---|
| 3000-115 | u | 3000-115 Barrera de detección de humos Eexd (material) | 1.000 |
| TO01800 | h | Oficial 1ª electricista (mano de obra) | 2.000 |
| WW00300 | u | Material complementario o pzas. E (material) | 2.000 |
| WW00400 | u | Pequeño material (material) | 2.000 |

## Recursos

**3000-115** u 3000-115 Barrera de detección de humos Eexd
La barrera 3000-115 tiene las mismas características que la barrera F3000m pero el emisor y el receptor están especialmente diseñados para poder utilizarse en zonas con peligro de explosión.
