# 581316 Micrófono dinámico P4 para AVC

- Propiedad del archivo: CONSTRUNARIO
- Formato: FIEBDC-3/2012
- Programa: Construnario Versión 3.51
- Fecha de los precios: 25/01/2023
- Divisa: EUR
- Código: honeywell-li (15/02/2023)

**P4** u 581316 Micrófono dinámico P4 para AVC
Suministro e instalación de micrófono sensor de ambiente para utilizar la funcionalidad del Control Automático de Volumen (AVC) disponible en el sistema Variodyn D1. El micrófono se instala en el área donde se requiera el control del ruido ambiente, conectado a una toma XLR-3, que enlaza con la entrada adecuada del equipo asociado. Incluye soporte 581317. Totalmente instalado y funcionando según planos y pliego de condiciones. Modelo 581316 de Honeywell Life Safety.

| Código | Ud | Descripción | Rendimiento |
|---|---|---|---|
| 581316 | u | 581316 Micrófono dinámico P4 para AVC (material) | 1.000 |
| 581317 | u | 581317 Accesorio soporte para micrófono AVC (material) | 1.000 |

## Recursos

**581316** u 581316 Micrófono dinámico P4 para AVC
Micrófono sensor de ambiente para utilizar la funcionalidad del Control Automático de Volumen (AVC) disponible en el sistema Variodyn D1. El micrófono se instala en el área donde se requiera el control del ruido ambiente, conectado a una toma XLR-3, que enlaza con la entrada adecuada del equipo asociado.

**581317** u 581317 Accesorio soporte para micrófono AVC
Soporte para la fijación del micrófono sensor de ambiente sobre un tubo, barra o perfil
