# Regulador de volumen 6W, "Fail-to-Save"

- Propiedad del archivo: CONSTRUNARIO
- Formato: FIEBDC-3/2012
- Programa: Construnario Versión 3.51
- Fecha de los precios: 25/01/2023
- Divisa: EUR
- Código: honeywell-li (15/02/2023)

**P581321** u Regulador de volumen 6W, "Fail-to-Save"
Suministro e instalación de regulador de volumen de 6W para líneas de 100V y relé de emergencia a 24 Vdc. Diseñado para sistemas de alarmas por voz en instalaciones con 4+2 cables. En caso de emergencia, la actuación del relé asegura la emisión del mensaje, con el volumen adecuado, enviando la señal de sonido directamente al altavoz. Serie "Fail-to-Save" en la que el relé se mantiene permanentemente energizado, durante el funcionamiento normal, para incremento de la seguridad. Para montaje empotrado sobre cajetín universal (fondo útil mín. 30 mm). Totalmente instalado y funcionando según planos y pliego de condiciones. Modelo 581321 de Honeywell Life Safety.

| Código | Ud | Descripción | Rendimiento |
|---|---|---|---|
| 581321 | u | 581321 Regulador de volumen 6W, "Fail-to-Save" (material) | 1.000 |
| ATC00400 | h | Cuadrilla albañilería formada por oficial 1ª instalador y ayudante especialista. (mano de obra) | 0.500 |
| WW00300 | u | Material complementario o pzas. E (material) | 10.000 |
| WW00400 | u | Pequeño material (material) | 5.000 |

## Recursos

**581321** u 581321 Regulador de volumen 6W, "Fail-to-Save"
Regulador de volumen de 6W para líneas de 100V y relé de emergencia a 24 Vdc. Diseñado para sistemas de alarmas por voz en instalaciones con 4+2 cables. En caso de emergencia, la actuación del relé asegura la emisión del mensaje, con el volumen adecuado, enviando la señal de sonido directamente al altavoz. Serie "Fail-to-Save" en la que el relé se mantiene permanentemente energizado, durante el funcionamiento normal, para incremento de la seguridad. Para montaje empotrado sobre cajetín universal (fondo útil mín. 30 mm).
