# Regulador de volumen 50W, "Fail-to-Save"

- Propiedad del archivo: CONSTRUNARIO
- Formato: FIEBDC-3/2012
- Programa: Construnario Versión 3.51
- Fecha de los precios: 25/01/2023
- Divisa: EUR
- Código: honeywell-li (15/02/2023)

**P581323** u Regulador de volumen 50W, "Fail-to-Save"
Suministro e instalación de regulador de volumen de 50W para líneas de 100V y relé de emergencia a 24 Vdc. Diseñado para sistemas de alarmas por voz en instalaciones con 4+2 cables. En caso de emergencia, la actuación del relé asegura la emisión del mensaje, con el volumen adecuado, enviando la señal de sonido directamente al altavoz. Serie "Fail-to-Save" en la que el relé se mantiene permanentemente energizado, durante el funcionamiento normal, para incremento de la seguridad. Para montaje empotrado sobre cajetín universal (fondo útil mín. 40 mm). Totalmente instalado y funcionando según planos y pliego de condiciones. Modelo 581323 de Honeywell Life Safety.

| Código | Ud | Descripción | Rendimiento |
|---|---|---|---|
| 581323 | u | 581323 Regulador de volumen 50W, "Fail-to-Save" (material) | 1.000 |
| ATC00400 | h | Cuadrilla albañilería formada por oficial 1ª instalador y ayudante especialista. (mano de obra) | 0.500 |
| WW00300 | u | Material complementario o pzas. E (material) | 10.000 |
| WW00400 | u | Pequeño material (material) | 5.000 |

## Recursos

**581323** u 581323 Regulador de volumen 50W, "Fail-to-Save"
Regulador de volumen de 50W para líneas de 100V y relé de emergencia a 24 Vdc. Diseñado para sistemas de alarmas por voz en instalaciones con 4+2 cables. En caso de emergencia, la actuación del relé asegura la emisión del mensaje, con el volumen adecuado, enviando la señal de sonido directamente al altavoz. Serie "Fail-to-Save" en la que el relé se mantiene permanentemente energizado, durante el funcionamiento normal, para incremento de la seguridad. Para montaje empotrado sobre cajetín universal (fondo útil mín. 40 mm). Para su instalación deberán utilizarse cajas de montaje con fondo útil de, al menos, 40 mm.
