# Altavoz de techo metálico A/B 2x6W - DL-AB 06-200/T-EN54

- Propiedad del archivo: CONSTRUNARIO
- Formato: FIEBDC-3/2012
- Programa: Construnario Versión 3.51
- Fecha de los precios: 25/01/2023
- Divisa: EUR
- Código: honeywell-li (15/02/2023)

**P582406** u Altavoz de techo metálico A/B 2x6W - DL-AB 06-200/T-EN54
Suministro e instalación de altavoz de techo metálico de doble circuito A/B x 6W, certificado de acuerdo con EN54-24 y conforme a BS5839, con 2 transformadores independientes para línea de 100V y 2 transductores de banda ancha de 6” protegidos contra humedad, que facilitan una solución efectiva en costes para instalaciones de alarma por voz con línea de altavoces redundante (circuitos A/B). Incluye 2 conectores cerámicos, 2 fusibles térmicos y cúpula metálica ignífuga para incremento de la seguridad pasiva. Para montaje empotrado en falsos techos o paneles, mediante sistema de fijación a presión de 3 garras articuladas con muelle, que facilita la instalación garantizando la fijación. Sistema de protección adicional para la entrada de cables y conexión mediante terminales de presión. Fabricación conforme a directiva medioambiental RoHS. Su rejilla metálica frontal microperforada y transparente al sonido, lo hacen especialmente adecuado para la reproducción de mensajes de voz y música ambiente. La certificación EN54-24 lo habilita para su uso en sistemas de evacuación por voz. Totalmente instalado y funcionando según planos y pliego de condiciones. Modelo 582406 de Honeywell Life Safety.

| Código | Ud | Descripción | Rendimiento |
|---|---|---|---|
| 582406 | u | 582406 Altavoz de techo metálico A/B 2x6W - DL-AB 06-200/T-EN54 (material) | 1.000 |
| ATC00400 | h | Cuadrilla albañilería formada por oficial 1ª instalador y ayudante especialista. (mano de obra) | 0.500 |
| WW00300 | u | Material complementario o pzas. E (material) | 10.000 |
| WW00400 | u | Pequeño material (material) | 5.000 |

## Recursos

**582406** u 582406 Altavoz de techo metálico A/B 2x6W - DL-AB 06-200/T-EN54
Altavoz de techo metálico de doble circuito A/B, certificado de acuerdo con EN54-24 y conforme a BS5839, con 2 transformadores independientes para línea de 100V y 2 transductores de banda ancha de 6” protegidos contra humedad, que facilitan una solución efectiva en costes para instalaciones de alarma por voz con línea de altavoces redundante (circuitos A/B). Incluye 2 conectores cerámicos, 2 fusibles térmicos y cúpula metálica ignífuga para incremento de la seguridad pasiva. Para montaje empotrado en falsos techos o paneles, mediante sistema de fijación a presión de 3 garras articuladas con muelle, que facilita la instalación garantizando la fijación. Sistema de protección adicional para la entrada de cables y conexión mediante terminales de presión. Fabricación conforme a directiva medioambiental RoHS. Su rejilla metálica frontal microperforada y transparente al sonido, lo hacen especialmente adecuado para la reproducción de mensajes de voz y música ambiente. La certificación EN54-24 lo habilita para su uso en sistemas de evacuación por voz.
