# Altavoz de techo 10W para ambientes húmedos

- Propiedad del archivo: CONSTRUNARIO
- Formato: FIEBDC-3/2012
- Programa: Construnario Versión 3.51
- Fecha de los precios: 25/01/2023
- Divisa: EUR
- Código: honeywell-li (15/02/2023)

**P582416** u Altavoz de techo 10W para ambientes húmedos
Suministro e instalación de altavoz de techo empotrado para entornos húmedos de 10 W para líneas de 100V con transformador de potencia variable (10-6-3-1,5W). Grado de protección IP54 con carcasa ABS. Cubierta de metal, pinza de cerámica y fusible térmico incluidos. Fijación del techo por resorte. Dimensiones: Ø 175 mm x 75 mm. Dimensión orificio: 150 mm. Temperatura de funcionamiento: -10 / + 55 °C. Color blanco RAL 9003, peso 0,66 Kg. Sensibilidad EN54: 91 dB @ 1W/1m. Totalmente instalado y funcionando según planos y pliego de condiciones. Modelo 582416 de Honeywell Life Safety.

| Código | Ud | Descripción | Rendimiento |
|---|---|---|---|
| 582416 | u | 582416 Altavoz de techo 10W para ambientes húmedos (material) | 1.000 |
| WW00300 | u | Material complementario o pzas. E (material) | 10.000 |
| WW00400 | u | Pequeño material (material) | 5.000 |
| ATC00400 | h | Cuadrilla albañilería formada por oficial 1ª instalador y ayudante especialista. (mano de obra) | 0.500 |
