# Altavoz para montaje en pared A/B 2x6W - WA-AB 06-100/T-EN54

- Propiedad del archivo: CONSTRUNARIO
- Formato: FIEBDC-3/2012
- Programa: Construnario Versión 3.51
- Fecha de los precios: 25/01/2023
- Divisa: EUR
- Código: honeywell-li (15/02/2023)

**P582422** u Altavoz para montaje en pared A/B 2x6W - WA-AB 06-100/T-EN54
Suministro e instalación de altavoz de doble circuito A/B 2x6W, para montaje en pared, certificado de acuerdo con EN54-24 y conforme a BS5839, con 2 transformadores independientes para línea de 100V y 2 transductores de banda ancha de 5” protegidos contra humedad, que facilitan una solución efectiva en costes para instalaciones de alarma por voz con línea de altavoces redundante (circuitos A/B). Incluye 2 conectores cerámicos y 2 fusibles térmicos para incremento de la seguridad pasiva. Caja de madera MDF (tablero DM) de alta densidad que asegura una baja resonancia, junto con una rejilla metálica frontal microperforada y transparente al sonido, que proporcionan una calidad de sonido óptima para la emisión de mensajes de voz y música ambiente. Dispone de abrazaderas en la parte posterior para facilitar su fijación a la superficie de montaje. Sistema de protección adicional para la entrada de cables y conexión mediante terminales de tornillo. Fabricación conforme a directiva medioambiental RoHS. La certificación EN54-24 lo habilita para su uso en sistemas de evacuación por voz. Totalmente instalado y funcionando según planos y pliego de condiciones. Modelo 582422 de Honeywell Life Safety.

| Código | Ud | Descripción | Rendimiento |
|---|---|---|---|
| 582422 | u | 582422 Altavoz para montaje en pared A/B 2x6W - WA-AB 06-100/T-EN54 (material) | 1.000 |
| TO01800 | h | Oficial 1ª electricista (mano de obra) | 0.300 |
| WW00300 | u | Material complementario o pzas. E (material) | 10.000 |
| WW00400 | u | Pequeño material (material) | 5.000 |

## Recursos

**582422** u 582422 Altavoz para montaje en pared A/B 2x6W - WA-AB 06-100/T-EN54
Altavoz de doble circuito A/B, para montaje en pared, certificado de acuerdo con EN54-24 y conforme a BS5839, con 2 transformadores independientes para línea de 100V y 2 transductores de banda ancha de 5” protegidos contra humedad, que facilitan una solución efectiva en costes para instalaciones de alarma por voz con línea de altavoces redundante (circuitos A/B). Incluye 2 conectores cerámicos y 2 fusibles térmicos para incremento de la seguridad pasiva. Caja de madera MDF (tablero DM) de alta densidad que asegura una baja resonancia, junto con una rejilla metálica frontal microperforada y transparente al sonido, que proporcionan una calidad de sonido óptima para la emisión de mensajes de voz y música ambiente. Dispone de abrazaderas en la parte posterior para facilitar su fijación a la superficie de montaje. Sistema de protección adicional para la entrada de cables y conexión mediante terminales de tornillo. Fabricación conforme a directiva medioambiental RoHS. La certificación EN54-24 lo habilita para su uso en sistemas de evacuación por voz.
