# Altavoz montaje empotrado pared 6W-EN54

- Propiedad del archivo: CONSTRUNARIO
- Formato: FIEBDC-3/2012
- Programa: Construnario Versión 3.51
- Fecha de los precios: 25/01/2023
- Divisa: EUR
- Código: honeywell-li (15/02/2023)

**P582425** u Altavoz montaje empotrado pared 6W-EN54
Suministro e instalación de altavoz rectangular para montaje empotrado en pared, certificado de acuerdo con EN54-24 y conforme a BS5839, con transformador para línea de 100V y diseño Softline. Proporciona un sonido claro y equilibrado gracias a su transductor de banda ancha de 165 mm protegido contra humedad. Incluye conectores cerámicos y fusible térmico para incremento de la seguridad pasiva. Chasis en plástico ABS, resistente a impactos y a la corrosión. Sistema de protección adicional para la entrada de cables y conexión mediante terminales de tornillo. Fabricación conforme a directiva medioambiental RoHS. La certificación EN54-24 lo habilita para su uso en sistemas de evacuación por voz. Totalmente instalado y funcionando según planos y pliego de condiciones. Modelo 582425 de Honeywell Life Safety.

| Código | Ud | Descripción | Rendimiento |
|---|---|---|---|
| 582425 | u | 582425 Altavoz montaje empotrado pared 6W (material) | 1.000 |
| ATC00400 | h | Cuadrilla albañilería formada por oficial 1ª instalador y ayudante especialista. (mano de obra) | 0.500 |
| WW00300 | u | Material complementario o pzas. E (material) | 10.000 |
| WW00400 | u | Pequeño material (material) | 5.000 |

## Recursos

**582425** u 582425 Altavoz montaje empotrado pared 6W
Altavoz rectangular para montaje empotrado en pared, certificado de acuerdo con EN54-24 y conforme a BS5839, con transformador para línea de 100V y diseño Softline. Proporciona un sonido claro y equilibrado gracias a su transductor de banda ancha de 165 mm protegido contra humedad. Incluye conectores cerámicos y fusible térmico para incremento de la seguridad pasiva. Chasis en plástico ABS, resistente a impactos y a la corrosión. Sistema de protección adicional para la entrada de cables y conexión mediante terminales de tornillo. Fabricación conforme a directiva medioambiental RoHS. La certificación EN54-24 lo habilita para su uso en sistemas de evacuación por voz.
