# 582432 Bocina IP66 30W-EN54

- Propiedad del archivo: CONSTRUNARIO
- Formato: FIEBDC-3/2012
- Programa: Construnario Versión 3.51
- Fecha de los precios: 25/01/2023
- Divisa: EUR
- Código: honeywell-li (15/02/2023)

**P582432** u 582432 Bocina IP66 30W-EN54
Suministro e intalación de altavoz de bocina de 30W, certificado de acuerdo con EN54-24 y conforme a BS5839, con transformador para línea de 100V y cuerpo de plástico ABS resistente a impactos (UL94-V0) que garantiza una prolongada estabilidad. Incluye conectores cerámicos y fusible térmico para incremento de la seguridad pasiva. Para montaje en paredes o techos, mediante soporte universal de acero inoxidable. Adecuado para aplicaciones industriales y uso en exteriores (IP66). Fabricación conforme a directiva medioambiental RoHS. La certificación EN54-24 lo habilita para su uso en sistemas de evacuación por voz. Totalmente instalado y funcionando según planos y pliego de condiciones. Modelo 582432 de Honeywell Life Safety.

| Código | Ud | Descripción | Rendimiento |
|---|---|---|---|
| 582432 | u | 582432 Bocina IP66 30W-EN54 (material) | 1.000 |
| TO01800 | h | Oficial 1ª electricista (mano de obra) | 0.300 |
| WW00300 | u | Material complementario o pzas. E (material) | 10.000 |
| WW00400 | u | Pequeño material (material) | 5.000 |

## Recursos

**582432** u 582432 Bocina IP66 30W-EN54
Altavoz de bocina de 30W, certificado de acuerdo con EN54-24 y conforme a BS5839, con transformador para línea de 100V y cuerpo de plástico ABS resistente a impactos (UL94-V0) que garantiza una prolongada estabilidad. Incluye conectores cerámicos y fusible térmico para incremento de la seguridad pasiva. Para montaje en paredes o techos, mediante soporte universal de acero inoxidable. Adecuado para aplicaciones industriales y uso en exteriores (IP66). Fabricación conforme a directiva medioambiental RoHS. La certificación EN54-24 lo habilita para su uso en sistemas de evacuación por voz.
