# Altavoz esférico 20W-EN54

- Propiedad del archivo: CONSTRUNARIO
- Formato: FIEBDC-3/2012
- Programa: Construnario Versión 3.51
- Fecha de los precios: 25/01/2023
- Divisa: EUR
- Código: honeywell-li (15/02/2023)

**P582461** u Altavoz esférico 20W-EN54
Suministro e instalación de altavoz esférico de 20W compacto para montaje suspendido en techo, certificado de acuerdo con EN54-24 y conforme a BS5839-parte 8, equipado con un transductor de banda ancha de 130 mm y chasis resistente a la corrosión, transformador para línea de 100V con 3 ajustes de potencia, así como un robusto cuerpo de plástico ABS (UL94-HB) y resistente a las radiaciones UV que garantiza una prolongada estabilidad. Para una fiabilidad adicional e incremento de la seguridad pasiva, incluye un conector cerámico de 2 polos y fusible térmico. Ofrece un elevado nivel de presión sonora así como una respuesta en frecuencia equilibrada. Fabricación conforme a directiva medioambiental RoHS. La certificación EN54-24 lo habilita para su uso en sistemas de evacuación por voz. Totalmente instalado y funcionando según planos y pliego de condiciones. Modelo 582461 de Honeywell Life Safety.

| Código | Ud | Descripción | Rendimiento |
|---|---|---|---|
| 582461 | u | 582461 Altavoz esférico 20W-EN54 (material) | 1.000 |
| ATC00400 | h | Cuadrilla albañilería formada por oficial 1ª instalador y ayudante especialista. (mano de obra) | 1.000 |
| WW00300 | u | Material complementario o pzas. E (material) | 10.000 |
| WW00400 | u | Pequeño material (material) | 5.000 |

## Recursos

**582461** u 582461 Altavoz esférico 20W-EN54
Altavoz esférico de 20W compacto para montaje suspendido en techo, certificado de acuerdo con EN54-24 y conforme a BS5839-parte 8, equipado con un transductor de banda ancha de 130 mm y chasis resistente a la corrosión, transformador para línea de 100V con 3 ajustes de potencia, así como un robusto cuerpo de plástico ABS (UL94-HB) y resistente a las radiaciones UV que garantiza una prolongada estabilidad. Para una fiabilidad adicional e incremento de la seguridad pasiva, incluye un conector cerámico de 2 polos y fusible térmico. Ofrece un elevado nivel de presión sonora así como una respuesta en frecuencia equilibrada. Fabricación conforme a directiva medioambiental RoHS. La certificación EN54-24 lo habilita para su uso en sistemas de evacuación por voz.
