# Proyector acústico bidireccional IP65 20W -EN54

- Propiedad del archivo: CONSTRUNARIO
- Formato: FIEBDC-3/2012
- Programa: Construnario Versión 3.51
- Fecha de los precios: 25/01/2023
- Divisa: EUR
- Código: honeywell-li (15/02/2023)

**P582475** u Proyector acústico bidireccional IP65 20W -EN54
Suministro e instalación de proyector acústico bidireccional de 20W en aluminio, certificado de acuerdo con EN54-24 y conforme a BS5839-parte 8, con transformador para línea de 100V y transductor de banda ancha de 5,25" protegido contra humedad. Incluye conectores cerámicos y fusible térmico para incremento de la seguridad pasiva. Proporciona un amplio rango de respuesta en frecuencia, baja distorsión y un elevado nivel de presión acústica para la difusión precisa e inteligible de los mensajes de evacuación así como la reproducción de sonido de alta calidad. Su nivel de protección IP65 permiten su uso en interiores, exteriores, entornos secos o húmedos, proporcionando fiabilidad a su funcionamiento en un amplio rango de temperaturas y humedades. Su diseño de perfil reducido y en color blanco, facilitan su integración en cualquier interior de instalaciones tales como hoteles, salas de conferencias, cines, parques temáticos, factorías y exposiciones. Fijación sobre paredes o techos, mediante soporte de aluminio en forma de U, que permite una instalación rápida y un ajuste flexible del ángulo de orientación. El equipo se suministra con un cable resistente al fuego, pre-ensamblado con el conector cerámico, con aprox. 1 m de longitud y formado por 6 conductores de diferentes colores, correspondientes a las diferentes configuraciones de potencia del transformador. Fabricación conforme a directiva medioambiental RoHS. La certificación EN54-24 lo habilita para su uso en sistemas de evacuación por voz. Totalmente instalado y funcionando según planos y pliego de condiciones. Modelo 582475 de Honeywell Life Safety.

| Código | Ud | Descripción | Rendimiento |
|---|---|---|---|
| 582475 | u | 582475 Proyector acústico bidireccional IP65 20W -EN54 (material) | 1.000 |
| ATC00400 | h | Cuadrilla albañilería formada por oficial 1ª instalador y ayudante especialista. (mano de obra) | 0.500 |
| WW00300 | u | Material complementario o pzas. E (material) | 10.000 |
| WW00400 | u | Pequeño material (material) | 5.000 |

## Recursos

**582475** u 582475 Proyector acústico bidireccional IP65 20W -EN54
582475 Proyector acústico bidireccional IP65 20W -EN54 • Potencia nominal: 20 W (10 W x 2) • Salidas transformador: 20 / 10 / 5 / 2;5 W • Sensibilidad (1 W / 1 m; 100 Hz ~ 10 kHz): 87 dB • SPLmax (1 m): 97 dB • SPL (20 W / 4 m; 100 Hz ~ 10 kHz): 87 dB • Rango de frecuencias: 150 Hz a 20 kHz • Ángulo de dispersión (-10 dB; 1 kHz): 161º (H) / 162º (V) • Tensión nominal de entrada: 100V / 70V • Grado de protección: IP65 • Temperatura ambiente: -25ºC a +55ºC • Montaje: Soporte de aluminio en forma de U • Peso: 3;23 kg • Material: Aluminio • Color: Blanco; similar a RAL 9003 • Dimensiones (Ø x D): 140 x 195 mm • Elevada inteligibilidad para voz y reproducción de sonido superior • Montaje en techo o pared • Cubre prácticamente cualquier requerimiento para exteriores • Protección IP65 ante agua y polvo • Nº DoP: CPR-DoP-2013003 • Certificación EN54-24: 0359-CPD-0172 Proyector acústico bidireccional de 20W en aluminio, certificado de acuerdo con EN54-24 y conforme a BS5839-parte 8, con transformador para línea de 100V y transductor de banda ancha de 5,25" protegido contra humedad. Incluye conectores cerámicos y fusible térmico para incremento de la seguridad pasiva. Proporciona un amplio rango de respuesta en frecuencia, baja distorsión y un elevado nivel de presión acústica para la difusión precisa e inteligible de los mensajes de evacuación así como la reproducción de sonido de alta calidad. Su nivel de protección IP65 permiten su uso en interiores, exteriores, entornos secos o húmedos, proporcionando fiabilidad a su funcionamiento en un amplio rango de temperaturas y humedades. Su diseño de perfil reducido y en color blanco, facilitan su integración en cualquier interior de instalaciones tales como hoteles, salas de conferencias, cines, parques temáticos, factorías y exposiciones. Fijación sobre paredes o techos, mediante soporte de aluminio en forma de U, que permite una instalación rápida y un ajuste flexible del ángulo de orientación.
