# 582477 Columna aluminio IP66 W-EN54

- Propiedad del archivo: CONSTRUNARIO
- Formato: FIEBDC-3/2012
- Programa: Construnario Versión 3.51
- Fecha de los precios: 25/01/2023
- Divisa: EUR
- Código: honeywell-li (15/02/2023)

**P582477** u 582477 Columna aluminio IP66 W-EN54
Suministro e instalación de columna acústica 40W de aluminio, certificada de acuerdo con EN54-24 y conforme a BS5839-parte 8: Proporciona un amplio rango de fercuencia, baja distrosión y alto nivel de presión sonora para una reproducción inteligible y , equipado con 6 altavoces de banda ancha y chasis resistente a la corrosión, transformador para línea de 100V con 3 ajustes de potencia, así como un robusto cuerpo de aluminio con acabado en polvo y resistente a impactos que garantiza una prolongada estabilidad. Para una fiabilidad adicional e incremento de la seguridad pasiva, incluye un conector cerámico de 2x2 polos y fusible térmico. Su elevado nivel de protección IP66 lo aseguran frente a los riesgos de influencias ambientales. Esta columna acústica dispone de unos excelentes niveles de presión acústica y de calidad en la reproducción de mensajes de voz. Con su diseño estilizado se adapta discretamente al entorno y, gracias a la elevada direccionalidad de su emisión, la hacen especialmente adecuada para la sonorización de espacios particularmente reverberantes y acústicamente complicados, tales como auditorios y salas de conferencia. Fabricación conforme a directiva medioambiental RoHS. La certificación EN54-24 lo habilita para su uso en sistemas de evacuación por voz. Totalmente instalado y funcionando según planos y pliego de condiciones. Modelo 582477 de Honeywell Life Safety.

| Código | Ud | Descripción | Rendimiento |
|---|---|---|---|
| 582477 | u | 582477 Columna aluminio IP66 W-EN54 (material) | 1.000 |
| TO01800 | h | Oficial 1ª electricista (mano de obra) | 0.300 |
| WW00300 | u | Material complementario o pzas. E (material) | 10.000 |
| WW00400 | u | Pequeño material (material) | 5.000 |

## Recursos

**582477** u 582477 Columna aluminio IP66 W-EN54
Columna acústica 40W de aluminio, certificada de acuerdo con EN54-24 y conforme a BS5839-parte 8: Proporciona un amplio rango de fercuencia, baja distrosión y alto nivel de presión sonora para una reproducción inteligible y , equipado con 6 altavoces de banda ancha y chasis resistente a la corrosión, transformador para línea de 100V con 3 ajustes de potencia, así como un robusto cuerpo de aluminio con acabado en polvo y resistente a impactos que garantiza una prolongada estabilidad. Para una fiabilidad adicional e incremento de la seguridad pasiva, incluye un conector cerámico de 2x2 polos y fusible térmico.Fabricación conforme a directiva medioambiental RoHS.
