# 582479 Bocina IP66 15W-EN54

- Propiedad del archivo: CONSTRUNARIO
- Formato: FIEBDC-3/2012
- Programa: Construnario Versión 3.51
- Fecha de los precios: 25/01/2023
- Divisa: EUR
- Código: honeywell-li (15/02/2023)

**P582479** u 582479 Bocina IP66 15W-EN54
Suministro e instalación de altavoz de bocina de 15W . Ofrece un elevado nivel de presión acústica y resistencia a la intemperie por lo que es ideal para su uso en aplicaciones industriales. Su protección IP 66 garantiza su funcionamiento en condiciones ambientales difíciles y en exteriores. El altavoz también viene equipado con conectores cerámicos y fusible térmico para incrementar la seguridad. El plástico ABS resistente a impactos UL94V0 garantiza una prolongada estabilidad. Para montaje en paredes o techos, mediante soporte universal de acero inoxidable. No es necesario el uso de una caja de empalmes para realizar la conexión del cableado. El ajuste de tensión se realiza fácilmente con el microinterruptor rotatorio situado en la parte posterior del altavoz. La certificación EN54-24 lo habilita para su uso en sistemas de evacuación por voz. Totalmente instalado y funcionando según planos y pliego de condiciones. Modelo 582479 de Honeywell Life Safety.

| Código | Ud | Descripción | Rendimiento |
|---|---|---|---|
| 582479 | u | 582479 Bocina IP66 15W-EN54 (material) | 1.000 |
| TO01800 | h | Oficial 1ª electricista (mano de obra) | 0.300 |
| WW00300 | u | Material complementario o pzas. E (material) | 10.000 |
| WW00400 | u | Pequeño material (material) | 5.000 |

## Recursos

**582479** u 582479 Bocina IP66 15W-EN54
582479 Bocina IP66 15W-EN54 • Potencia nominal: 15 W • Salidas transformador: 15 / 10 / 5 W • Sensibilidad EN54-24, 1W/1m: 105 dB • Ángulo de dispersión: 124ºH/143ºV @ 1kHz • Grado de protección: IP66 • Temperatura ambiente: -25ºC a +55ºC • Peso: 2.05 kg aprox. • Material: Plástico ABS • Color: Gris, similar a RAL 7035 • Dimensiones (Ø x D): 213 x 265 mm • Declaración de conformidad: CPR-DoP-2014005 El altavoz de bocina de 15W ofrece un elevado nivel de presión acústica y resistencia a la intemperie por lo que es ideal para su uso en aplicaciones industriales. Su protección IP 66 garantiza su funcionamiento en condiciones ambientales difíciles y en exteriores. El altavoz también viene equipado con conectores cerámicos y fusible térmico para incrementar la seguridad. El plástico ABS resistente a impactos UL94V0 garantiza una prolongada estabilidad. Para montaje en paredes o techos, mediante soporte universal de acero inoxidable. No es necesario el uso de una caja de empalmes para realizar la conexión del cableado. El ajuste de tensión se realiza fácilmente con el microinterruptor rotatorio situado en la parte posterior del altavoz. La certificación EN54-24 lo habilita para su uso en sistemas de evacuación por voz.
