# Detector óptico de humo con cámara óptica de sensibilidad extremadamente alta, color blanco. Compatible solo con AM-8200

- Propiedad del archivo: CONSTRUNARIO
- Formato: FIEBDC-3/2012
- Programa: Construnario Versión 3.51
- Fecha de los precios: 25/01/2023
- Divisa: EUR
- Código: honeywell-li (15/02/2023)

**P72051** u Detector óptico de humo con cámara óptica de sensibilidad extremadamente alta, color blanco. Compatible solo con AM-8200.
Suministro e instalación de detector óptico de humos puntual de muy alta sensibilidad analógico inteligente de perfil extraplano 72051EI para centrales AM-8200. El detector con cámara óptica de alta sensibilidad VIEW combina la tecnología de detección óptica. Este diseño garantiza la detección de partículas de humo de tamaños hasta 50 veces inferiores a las detectadas por los detectores ópticos estándar. Direccionamiento sencillo mediante dos roto-swich decádicos (01-159). Funciones lógicas AWACS y de cooperación programables desde la central de incendios para asegurar una detección ultrarrápida y estable del incendio en fases latentes. Fabricado en ABS pirorretardante. Equipado con doble led que permita ver el estado del detector desde cualquier posición y micro interruptor activable mediante imán para realizar un test de funcionamiento local. Compensación automática por suciedad. Ideal para proteger riesgos de alto valor y donde se requiere detección de humo ultrarrápida o en salas hiperventiladas. Incorpora funciones de test manual y automático Fácilmente desmontable para su limpieza. De color blanco, incluye base B501AP intercambiable con el resto de detectores analógicos. Compatible con protocolo CLIP 99+99 y OPAL 159+159. Conforme al Reglamento (UE) nº 305/2011 del Parlamento Europeo relativo a los productos de la construcción. Aprobado según los requisitos de EN54-7. Totalmente instalado, programado y funcionando según planos y pliego de condiciones. Marca NOTIFIER Modelo 72051EI.

| Código | Ud | Descripción | Rendimiento |
|---|---|---|---|
| 72051EI | u | Detector óptico de humo con cámara óptica de sensibilidad extremadamente alta (VIEW), color blanco. Solo compatible AM-8200. (material) | 1.000 |
| B501AP | u | B501AP Base blanca detector/ Disp. Opt acústico analógico (material) | 1.000 |
| TO01800 | h | Oficial 1ª electricista (mano de obra) | 0.300 |
| WW00300 | u | Material complementario o pzas. E (material) | 1.000 |
| WW00400 | u | Pequeño material (material) | 1.000 |
| ATC99999 | h | Programación oficial especializado (mano de obra) | 0.050 |

## Recursos

**72051EI** u Detector óptico de humo con cámara óptica de sensibilidad extremadamente alta (VIEW)
Detector óptico de humo color blanco con cámara óptica de sensibilidad extramadamente alta 72051EI. Detección analógica con algoritmos AWACS y cooperación . Ideal para proteger riesgos de alto valor y donde se requiere detección de humo ultrarrápida o en salas hiperventiladas. Incorpora funciones de test manual y automático y direccionamiento decádico (01-159). Dispone de dos leds para la indicación de alarma y salida para indicador remoto.

**B501AP** u B501AP Base blanca detector/ Disp. Opt acústico analógico
Base blanca estándar de superficie B501AP para detectores analógicos de la serie NFX y/o Dispositivo óptico acústicos Analógicos , incluye un terminal extra para conexionados de los sensores de la serie NFX con aislador. Dispone de automatismo de bloqueo y terminales de conexión para cable de hasta 2,5mm. Compatible con sensores de la serie 500 y 700 y NFX. Marca NOTIFIER Modelo B501AP.
