# Módulo de red EsserNet 62,5 kbd 784840.10

- Propiedad del archivo: CONSTRUNARIO
- Formato: FIEBDC-3/2012
- Programa: Construnario Versión 3.51
- Fecha de los precios: 25/01/2023
- Divisa: EUR
- Código: honeywell-li (15/02/2023)

**P784840** u Módulo de red EsserNet 62,5 kbd 784840.10
Suministro e instalación de micromódulo 784840.10 con ocupación de 1 slot para conectar en el interior de cualquiera de las centrales serie 800X / IQ8Control además del SEI-KIT. Permite la conexión en red essernet de hasta 16 equipos a una velocidad máxima de 62,5 kBd. Topología conexión de anillo con supervisión de roturas o cortocircuitos en cualquier punto de la red. Cable de comunicaciones IY cable de telecomunicaciones (St) Y nx 2 x 0,8 mm o similar y una longitud máxima de cableado entre 2 dispositivos de 1000 m. Corriente en reposo @ 12 V DC aprox. 150 mA. Totalmente instalado, programado y funcionando según planos y pliego de condiciones. Marca ESSER Modelo 784840.10.

| Código | Ud | Descripción | Rendimiento |
|---|---|---|---|
| 784840.10 | u | 784840.10 Micromódulo conexión red EsserNet a 62,5 kBd. (material) | 1.000 |
| TO01800 | h | Oficial 1ª electricista (mano de obra) | 0.300 |
| WW00300 | u | Material complementario o pzas. E (material) | 1.000 |
| WW00400 | u | Pequeño material (material) | 1.000 |
| ATC99999 | h | Programación oficial especializado (mano de obra) | 0.500 |

## Recursos

**784840.10** u 784840.10 Micromódulo conexión red EsserNet a 62,5 kBd
Micromódulo para conexión de centrales en red EsserNet 784840.10 con ocupación de 1 slot para conectar en el interior de cualquiera de las centrales serie 800X / IQ8Control además del SEI-KIT. Permite la conexión en red essernet de hasta 16 equipos a una velocidad máxima de 62,5 kBd. Topología conexión de anillo con supervisión de roturas o cortocircuitos en cualquier punto de la red. Cable de comunicaciones IY cable de telecomunicaciones (St) Y nx 2 x 0,8 mm o similar y una longitud máxima de cableado entre 2 dispositivos de 1000 m. Corriente en reposo @ 12 V DC aprox. 150 mA.
