# Módulo de red EsserNet 500 kBd 784841.10

- Propiedad del archivo: CONSTRUNARIO
- Formato: FIEBDC-3/2012
- Programa: Construnario Versión 3.51
- Fecha de los precios: 25/01/2023
- Divisa: EUR
- Código: honeywell-li (15/02/2023)

**P784841** u Módulo de red EsserNet 500 kBd 784841.10
Suministro e instalación de micromódulo 784841.10 con ocupación de 1 slot , para conectar en el interior de cualquiera de las centrales serie 800X / IQ8Control ademas del SEI-KIT. Permite la conexión en red essernet de cualquier central hasta un total de equipos de 31 usuarios de red o centrales a una velocidad máxima de 500 kBd. Topología conexión de anillo con supervisión de roturas o cortocircuito en cualquier punto de la red. La alta velocidad de esta red precisa el uso de cableado específico o conexionado mediante fibra óptica. Corriente en reposo @ 12 V DC aprox. 150 mA. Cable de comunicaciones IBM tipo 1,2,6 o similar (por ejemplo BELDEN 1634A) IBM tipo 1 o similar y una longitud máxima de cableado entre 2 dispositivos máx. de 1000 m y de 400 m cuando el cable es Cat3 o superior. Con posibilidad de enlace con 2 conversores de fibra óptica F.O. multimodoG50/125?m (máx. 2Km), G6 2,5/125 ?m (máx. 3Km) referencia 784763. Totalmente programado, instalado y funcionando según planos y pliego de condiciones. Marca ESSER Modelo 784841.10.

| Código | Ud | Descripción | Rendimiento |
|---|---|---|---|
| 784841.10 | u | 784841.10 Micromódulo conexión de red essernet a 500 kBd (material) | 1.000 |
| TO01800 | h | Oficial 1ª electricista (mano de obra) | 0.300 |
| WW00300 | u | Material complementario o pzas. E (material) | 1.000 |
| WW00400 | u | Pequeño material (material) | 1.000 |
| ATC99999 | h | Programación oficial especializado (mano de obra) | 0.500 |

## Recursos

**784841.10** u 784841.10 Micromódulo conexión de red essernet a 500 kBd
Micromódulo 784841.10 con ocupación de 1 slot , para conectar en el interior de cualquiera de las centrales serie 800X / IQ8Control ademas del SEI-KIT. Permite la conexión en red essernet de cualquier central hasta un total de equipos de 31 usuarios de red o centrales a una velocidad máxima de 500 kBd. Topología conexión de anillo con supervisión de roturas o cortocircuito en cualquier punto de la red. La alta velocidad de esta red precisa el uso de cableado específico o conexionado mediante fibra óptica. Cable de comunicaciones IBM tipo 1,2,6 o similar (por ejemplo BELDEN 1634A) IBM tipo 1 o similar y una longitud máxima de cableado entre 2 dispositivos máx. de 1000 m y de 400 m cuando el cable es Cat3 o superior. Con posibilidad de enlace con 2 conversores de fibra óptica F.O. multimodoG50/125?m (máx. 2Km), G6 2,5/125 ?m (máx. 3Km) referencia 784763. Corriente en reposo @ 12 V DC aprox. 150 mA.
