# Interface de programación Módulo Tools 8000 (789860.10)

- Propiedad del archivo: CONSTRUNARIO
- Formato: FIEBDC-3/2012
- Programa: Construnario Versión 3.51
- Fecha de los precios: 25/01/2023
- Divisa: EUR
- Código: honeywell-li (15/02/2023)

**P789860.10** u Interface de programación Módulo Tools 8000 (789860.10)
Suministro Interface 789860.10 de programación, mantenimiento y diagnóstico para centrales 800x / IQ8Control/FlexES que permite el reconocimiento directo de lazos analógicos para puesta en marcha y mantenimiento para sistemas de detección Esser, compuesto por CD con software, interface para conexión a central y a lazo o elementos de campo, cable para conexión desde puerto USB. Módulo Tools 8000. La interfaz de bus de campo se utiliza como interfaz de programación entre el FACP y el PC / portátil. Además, la interfaz de bus de campo facilita la conexión directa de un bus de anillo para el seguimiento conveniente de una instalación de acabado y la eliminación de los posibles errores de cableado. Incluye software de programación, set de cableado e interface de comunicación. Marca ESSER modelo 789860.10 Tools 8000.

| Código | Ud | Descripción | Rendimiento |
|---|---|---|---|
| 789860.10 | u | 789860.10 Interface programación Módulo Tools 8000 (material) | 1.000 |

## Recursos

**789860.10** u 789860.10 Interface programación Módulo Tools 8000
Interface 789860.10 de programación, mantenimiento y diagnóstico para centrales 800x / IQ8Control/FlexES que permite el reconocimiento directo de lazos analógicos para puesta en marcha y mantenimiento para sistemas de detección Esser, compuesto por CD con software, interface para conexión a central y a lazo o elementos de campo, cable para conexión desde puerto USB. Módulo Tools 8000. La interfaz de bus de campo se utiliza como interfaz de programación entre el FACP y el PC / portátil. Además, la interfaz de bus de campo facilita la conexión directa de un bus de anillo para el seguimiento conveniente de una instalación de acabado y la eliminación de los posibles errores de cableado. Incluye software de programación, set de cableado e interface de comunicación. Marca ESSER modelo 789860.10 Tools 8000.
