# Detector ES Detect convencional térmico 800171

- Propiedad del archivo: CONSTRUNARIO
- Formato: FIEBDC-3/2012
- Programa: Construnario Versión 3.51
- Fecha de los precios: 25/01/2023
- Divisa: EUR
- Código: honeywell-li (15/02/2023)

**P800171** u Detector ES Detect convencional térmico 800171
Suministro e instalación de detector temperatura fija convencional de la serie ES Detect. Provisto de un microprocesador individual para el funcionamiento en sistemas convencionales de inteligencia distribuida. Dispone de función de aclimatación, autocomprobación y algoritmos de patrón de fuego. Especificación EN54-5 A1S. Incluye base 805590. Totalmente instalado y funcionando según planos y pliego de condiciones. Marca ESSER Modelo 800171

| Código | Ud | Descripción | Rendimiento |
|---|---|---|---|
| 800171 | u | Detector ES Detect 800171 (material) | 1.000 |
| 805590 | u | 805590 Base estándar para detectores serie IQ8 e IQ8Quad (material) | 1.000 |
| TO01800 | h | Oficial 1ª electricista (mano de obra) | 0.300 |
| WW00300 | u | Material complementario o pzas. E (material) | 1.000 |
| WW00400 | u | Pequeño material (material) | 1.000 |

## Recursos

**800171** u Detector ES Detect 800171
Suministro e instalación de detector térmico convencional de temperatura fija 800171 provisto de microprocesador individual.

**805590** u 805590 Base estándar para detectores serie IQ8 e IQ8Quad
Base estándar para detectores serie IQ8 e IQ8Quad.
