# Detector ES Detect convencional óptico 800371

- Propiedad del archivo: CONSTRUNARIO
- Formato: FIEBDC-3/2012
- Programa: Construnario Versión 3.51
- Fecha de los precios: 25/01/2023
- Divisa: EUR
- Código: honeywell-li (15/02/2023)

**P800371** u Detector ES Detect convencional óptico 800371
Suministro e instalación de detector óptico de humos convencional de la serie ES Detect. Provisto de un microprocesador individual para el funcionamiento en sistemas convencionales de inteligencia distribuida. Dispone de función de aclimatación, autocomprobación y algoritmos de patrón de fuego. Especificación EN54-7. Incluye base 805590. Totalmente instalado y funcionando según planos y pliego de condiciones. Marca ESSER Modelo 800371

| Código | Ud | Descripción | Rendimiento |
|---|---|---|---|
| 800371 | u | Detector ES Detect 800371 (material) | 1.000 |
| 805590 | u | 805590 Base estándar para detectores serie IQ8 e IQ8Quad (material) | 1.000 |
| TO01800 | h | Oficial 1ª electricista (mano de obra) | 0.300 |
| WW00300 | u | Material complementario o pzas. E (material) | 1.000 |
| WW00400 | u | Pequeño material (material) | 1.000 |

## Recursos

**800371** u Detector ES Detect 800371
Suministro e instalación de detector óptico convencional 800371 provisto de microprocesador individual.

**805590** u 805590 Base estándar para detectores serie IQ8 e IQ8Quad
Base estándar para detectores serie IQ8 e IQ8Quad.
