# Detector ES Detect convencional O2T 800374

- Propiedad del archivo: CONSTRUNARIO
- Formato: FIEBDC-3/2012
- Programa: Construnario Versión 3.51
- Fecha de los precios: 25/01/2023
- Divisa: EUR
- Código: honeywell-li (15/02/2023)

**P800374** u Detector ES Detect convencional O2T 800374
Suministro e instalación de detector multisensorial óptico-térmico de doble cámara óptica de la serie ES Detect. Provisto de un microprocesador individual para el funcionamiento en sistemas convencionales de inteligencia distribuida. Dispone de función de aclimatación, autocomprobación y algoritmos de patrón de fuego. Especificación EN54-7 y EN54-5 B. Incluye base 805590. Totalmente instalado y funcionando según planos y pliego de condiciones. Marca ESSER Modelo 800374

| Código | Ud | Descripción | Rendimiento |
|---|---|---|---|
| 800374 | u | Detector ES Detect 800374 (material) | 1.000 |
| 805590 | u | 805590 Base estándar para detectores serie IQ8 e IQ8Quad (material) | 1.000 |
| TO01800 | h | Oficial 1ª electricista (mano de obra) | 0.300 |
| WW00300 | u | Material complementario o pzas. E (material) | 1.000 |
| WW00400 | u | Pequeño material (material) | 1.000 |

## Recursos

**800374** u Detector ES Detect 800374
Suministro e instalación de detector doble óptico y térmico O2T convencional 800374 provisto de microprocesador individual.

**805590** u 805590 Base estándar para detectores serie IQ8 e IQ8Quad
Base estándar para detectores serie IQ8 e IQ8Quad.
