# Sistema de aspiración de lazo 2 canales 801722.10

- Propiedad del archivo: CONSTRUNARIO
- Formato: FIEBDC-3/2012
- Programa: Construnario Versión 3.51
- Fecha de los precios: 25/01/2023
- Divisa: EUR
- Código: honeywell-li (15/02/2023)

**P80172210** u Sistema de aspiración de lazo 2 canales 801722.10
Suministro e instalación de Sistema FAAST-LT de análisis de humos por aspiración de 2 canales independientes / IP65, con conexión directa al lazo ESSER modelo 801722.10 con aislador incorporado y salida de sirena supervisada local por cada canal , incluye además un modulo de control en puerta para supervisar avería de alimentación y/o flujo y dos sensores puntuales VIEW con 9 niveles de alarma y prealarma de sensibilidad parámetrizables desde la central analógica de detección . Información del sistema por medio de barra gráfica en forma de péndulo con 9 niveles de flujo de aire para verificar que el aire fluye según los requisitos de la EN54-20. Detector optico extremedamente sensible interno puntual que Incorpora funciones de test manual y automático sustituible fácilmente. Registro interno de 2.244 eventos. Principio de discriminación del polvo por algoritmos. Incluye filtro interno (FL-IF) de fácil acceso y sensor de flujo por ultrasonidos. Configuración mediante cable estándar USB y software PipeIQ LT( incluido). Compatible con protocolos ESSER. Dispone de 2 entradas de tubería de muestra por cada canal Longitud máx. 50 mts cada una, en una sola línea de 100 mts y 160 mts en T con hasta 18 orificios por canal en clase C, 6 en clase B y 3 en clase A. Conforme al Reglamento (UE) nº 305/2011 del Parlamento Europeo relativo a los productos de la construcción. Aprobado según los requisitos de EN54-20 ( clase A,B,C) y EN54-17 con DOP-ASP005. Requiere fuente de alimentación de 24 Vcc según EN54-4. Consumo máximo de corriente: 570 mA a 24 Vcc (sin sirenas ( 2 canales) y se suministra con software diseño justificativo y configuración PipeIQ LT. Totalmente instalado, programado y funcionando según planos y pliego de condiciones. Marca ESSER Modelo 801722.10.

| Código | Ud | Descripción | Rendimiento |
|---|---|---|---|
| 801722.10 | u | 801722.10 Sistema de aspiración de lazo 2 canales (material) | 1.000 |
| ATC00100 | h | Cuadrilla albañilería formada por oficial 1ª y peón especializado. (mano de obra) | 0.030 |
| ATC00400 | h | Cuadrilla albañilería formada por oficial 1ª instalador y ayudante especialista. (mano de obra) | 3.000 |
| WW00300 | u | Material complementario o pzas. E (material) | 10.000 |
| WW00400 | u | Pequeño material (material) | 10.000 |
| ATC99999 | h | Programación oficial especializado (mano de obra) | 1.000 |

## Recursos

**801722.10** u 801722.10 Sistema de aspiración de lazo 2 canales
"Sistema FAAST-LT de análisis de humos por aspiración de 2 canales independientes / IP65, con conexión directa al lazo ESSER modelo 801722.10 con aislador incorporado y salida de sirena supervisada local por cada canal , incluye además un modulo de control en puerta para supervisar avería de alimentación y/o flujo y dos sensores puntuales VIEW con 9 niveles de alarma y prealarma de sensibilidad parámetrizables desde la central analógica de detección . Información del sistema por medio de barra gráfica en forma de péndulo con 9 niveles de flujo de aire para verificar que el aire fluye según los requisitos de la EN54-20. Detector interno puntual que Incorpora funciones de test manual y automático y direccionamiento sustituible fácilmente. Registro interno de 2.244 eventos. Principio de discriminación del polvo por algoritmos. Incluye filtro interno (FL-IF) de fácil acceso y sensor de flujo por ultrasonidos. Configuración mediante cable estándar USB y software PipeIQ LT( incluido). Compatible con protocolo ESSER. Dispone de 2 entradas de tubería de muestra por cada canal Longitud máx. 50 mts cada una, en una sola línea de 100 mts y 160 mts en T con hasta 18 orificios por canal en clase C, 6 en clase B y 3 en clase A. Requiere fuente de alimentación de 24 Vcc según EN54-4. Consumo máximo de corriente: 570 mA a 24 Vcc (sin sirenas ( 2 canales) y se suministra con software diseño justificativo y configuración PipeIQ LT."
