# Pulsador de disparo extinción amarillo

- Propiedad del archivo: CONSTRUNARIO
- Formato: FIEBDC-3/2012
- Programa: Construnario Versión 3.51
- Fecha de los precios: 25/01/2023
- Divisa: EUR
- Código: honeywell-li (15/02/2023)

**P804900** u Pulsador de disparo extinción amarillo
Suministro e instalación de pulsador convencional de disparo para sistemas de extinción enclavado modular. En combinación con la carcasa amarilla 704902 cumple con la norma EN 12094-3 para sistemas de extinción. Totalmente instalado, programado y funcionando según planos y pliego de condiciones. Marca ESSER Modelo 804900/704902.

| Código | Ud | Descripción | Rendimiento |
|---|---|---|---|
| 804900 | u | 804900 Pulsador de disparo modular (material) | 1.000 |
| 704902 | u | 704965 Tapa pulsador compacto (material) | 1.000 |
| TO01800 | h | Oficial 1ª electricista (mano de obra) | 0.300 |
| WW00300 | u | Material complementario o pzas. E (material) | 1.000 |
| WW00400 | u | Pequeño material (material) | 1.000 |
| ATC99999 | h | Programación oficial especializado (mano de obra) | 0.050 |

## Recursos

**804900** u 804900 Pulsador de disparo modular
Módulo electrónico de pulsador convencional de disparo de extinción enclavado modular.

**704902** u 704965 Tapa pulsador compacto
Tapa para pulsador IQ8 diseño compacto. Mediante la tapa, es posible proteger el accionado involuntario del pulsador y proporciona protección IP55
