# Pulsador de paro extinción azul

- Propiedad del archivo: CONSTRUNARIO
- Formato: FIEBDC-3/2012
- Programa: Construnario Versión 3.51
- Fecha de los precios: 25/01/2023
- Divisa: EUR
- Código: honeywell-li (15/02/2023)

**P804902** u Pulsador de paro extinción azul
Suministro e instalación de pulsador convencional de bloqueo y espera para sistemas de extinción no enclavado modular. En combinación con la carcasa azul 704901 cumple con la norma EN 12094-3 para sistemas de extinción. Totalmente instalado, programado y funcionando según planos y pliego de condiciones. Marca ESSER Modelo 804902/704901.

| Código | Ud | Descripción | Rendimiento |
|---|---|---|---|
| 804902 | u | 804902 Pulsador de paro modular (material) | 1.000 |
| 704901 | u | 704965 Tapa pulsador compacto (material) | 1.000 |
| TO01800 | h | Oficial 1ª electricista (mano de obra) | 0.300 |
| WW00300 | u | Material complementario o pzas. E (material) | 1.000 |
| WW00400 | u | Pequeño material (material) | 1.000 |
| ATC99999 | h | Programación oficial especializado (mano de obra) | 0.050 |

## Recursos

**804902** u 804902 Pulsador de paro modular
Módulo electrónico de pulsador convencional de bloqueo y espera de extinción no enclavado modular.

**704901** u 704965 Tapa pulsador compacto
Tapa para pulsador IQ8 diseño compacto. Mediante la tapa, es posible proteger el accionado involuntario del pulsador y proporciona protección IP55
