# Pulsador compacto Ex (i) convencional IP67

- Propiedad del archivo: CONSTRUNARIO
- Formato: FIEBDC-3/2012
- Programa: Construnario Versión 3.51
- Fecha de los precios: 25/01/2023
- Divisa: EUR
- Código: honeywell-li (15/02/2023)

**P804960EX** u Pulsador compacto Ex (i) convencional IP67
Suministro e instalación de pulsador compacto Ex (i) 804960.EX en carcasa roja de plástico con tapa protectora IP67, con tapa de protección. Requiere la barrera Ex 764744 para su conexión a transponder. Clasificación Ex ib IIC T4 Gb. Totalmente instalado, programado y funcionando según planos y pliego de condiciones. Marca ESSER Modelo 804960.EX.

| Código | Ud | Descripción | Rendimiento |
|---|---|---|---|
| 804960.EX | u | 804960.EX Pulsador compacto EX (i) convencional ESSER IP67 con tapa protectora (material) | 1.000 |
| TO01800 | h | Oficial 1ª electricista (mano de obra) | 0.300 |
| WW00300 | u | Material complementario o pzas. E (material) | 1.000 |
| WW00400 | u | Pequeño material (material) | 1.000 |
| ATC99999 | h | Programación oficial especializado (mano de obra) | 0.050 |

## Recursos

**804960.EX** u 804960.EX Pulsador compacto EX (i) convencional ESSER IP67 con tapa protectora
Pulsador convencional compacto Ex (i) de alarma de incendios rearmable diseño compacto 804960.EX IP67. Dispone de botón de accionamiento, led rojo de indicación de alarma y llave para prueba de activación, apertura de la tapa para acceder al módulo electrónico y rearme. Serigrafía impresa según EN54-11 con indicación de operación en caso de alarma. Requiere barrera EX 764744 para su conexión directa a transponder y clasificación Ex ib IIC T4 Gb.
