# Sistema de detección de temperatura con cable lineal 970120.IN

- Propiedad del archivo: CONSTRUNARIO
- Formato: FIEBDC-3/2012
- Programa: Construnario Versión 3.51
- Fecha de los precios: 25/01/2023
- Divisa: EUR
- Código: honeywell-li (15/02/2023)

**P970120.IN** u Sistema de detección de temperatura con cable lineal 970120.IN
Suministro e instalación de sistema DTS de equipo básico de medición y control de la temperatura mediante fibra óptica, con hasta 256 zonas de alarma independiente por canal - 1 canal con 1 Km de capacidad. Modelo ESSER 970120.IN

| Código | Ud | Descripción | Rendimiento |
|---|---|---|---|
| 970120.IN | u | 970120.N Equipo básico fibra óptica 1 canal 1 Km (material) | 1.000 |
| ATC00100 | h | Cuadrilla albañilería formada por oficial 1ª y peón especializado. (mano de obra) | 0.500 |
| ATC00400 | h | Cuadrilla albañilería formada por oficial 1ª instalador y ayudante especialista. (mano de obra) | 1.000 |
| WW00300 | u | Material complementario o pzas. E (material) | 1.000 |
| WW00400 | u | Pequeño material (material) | 1.000 |
| ATC99999 | h | Programación oficial especializado (mano de obra) | 0.200 |

## Recursos

**970120.IN** u 970120.N Equipo básico fibra óptica 1 canal 1 Km
Suministro e instalación de sistema DTS de equipo básico de medición y control de la temperatura mediante fibra óptica, con hasta 256 zonas de alarma independiente por canal - 1 canal con 1 Km de capacidad.
