# Ampliación de cuatro canales 970132.IN

- Propiedad del archivo: CONSTRUNARIO
- Formato: FIEBDC-3/2012
- Programa: Construnario Versión 3.51
- Fecha de los precios: 25/01/2023
- Divisa: EUR
- Código: honeywell-li (15/02/2023)

**P970132.IN** u Ampliación de cuatro canales 970132.IN
Suministro e instalación de sistema de ampliación de cuatro canales del sistema DTS. Modelo ESSER 970132.IN

| Código | Ud | Descripción | Rendimiento |
|---|---|---|---|
| 970132.IN | u | 970132.IN Equipo ampliación cuatro canales DTS (material) | 1.000 |
| ATC00100 | h | Cuadrilla albañilería formada por oficial 1ª y peón especializado. (mano de obra) | 0.500 |
| ATC00400 | h | Cuadrilla albañilería formada por oficial 1ª instalador y ayudante especialista. (mano de obra) | 1.000 |
| WW00300 | u | Material complementario o pzas. E (material) | 1.000 |
| WW00400 | u | Pequeño material (material) | 1.000 |
| ATC99999 | h | Programación oficial especializado (mano de obra) | 1.000 |

## Recursos

**970132.IN** u 970132.IN Equipo ampliación cuatro canales DTS
Suministro e instalación de sistema DTS para ampliación de segundo canal para segundo lazo o detección redundante.
