# Ampliación de 8 relés DTS 970137

- Propiedad del archivo: CONSTRUNARIO
- Formato: FIEBDC-3/2012
- Programa: Construnario Versión 3.51
- Fecha de los precios: 25/01/2023
- Divisa: EUR
- Código: honeywell-li (15/02/2023)

**P970137** u Ampliación de 8 relés DTS 970137
Suministro e instalación ampliación de relés. Añade módulo de salida digital y 9 relés (requiere 970138) Modelo ESSER 970137

| Código | Ud | Descripción | Rendimiento |
|---|---|---|---|
| 970137 | u | 970137 Ampliación de relés DTS (material) | 1.000 |
| ATC00100 | h | Cuadrilla albañilería formada por oficial 1ª y peón especializado. (mano de obra) | 0.500 |
| ATC00400 | h | Cuadrilla albañilería formada por oficial 1ª instalador y ayudante especialista. (mano de obra) | 1.000 |
| WW00300 | u | Material complementario o pzas. E (material) | 1.000 |
| WW00400 | u | Pequeño material (material) | 1.000 |
| ATC99999 | h | Programación oficial especializado (mano de obra) | 0.200 |

## Recursos

**970137** u 970137 Ampliación de relés DTS
Suministro e instalación de ampliación de 8 de relés para 970138
