# Controladora de relés DTS 970138

- Propiedad del archivo: CONSTRUNARIO
- Formato: FIEBDC-3/2012
- Programa: Construnario Versión 3.51
- Fecha de los precios: 25/01/2023
- Divisa: EUR
- Código: honeywell-li (15/02/2023)

**P970138** u Controladora de relés DTS 970138
Suministro e instalación de controladora de relés para ampliación de hasta 256 relés adicionales. Salidas de relé por canal. Modelo ESSER 970138

| Código | Ud | Descripción | Rendimiento |
|---|---|---|---|
| 970138 | u | 970138 Controladora de relés DTS (material) | 1.000 |
| ATC00100 | h | Cuadrilla albañilería formada por oficial 1ª y peón especializado. (mano de obra) | 0.500 |
| ATC00400 | h | Cuadrilla albañilería formada por oficial 1ª instalador y ayudante especialista. (mano de obra) | 1.000 |
| WW00300 | u | Material complementario o pzas. E (material) | 1.000 |
| WW00400 | u | Pequeño material (material) | 1.000 |
| ATC99999 | h | Programación oficial especializado (mano de obra) | 0.200 |

## Recursos

**970138** u 970138 Controladora de relés DTS
Suministro e instalación de controladora de relés para ampliación de hasta 256 relés adicionales.
