# Proyector en ABS de 10W

- Propiedad del archivo: CONSTRUNARIO
- Formato: FIEBDC-3/2012
- Programa: Construnario Versión 3.51
- Fecha de los precios: 25/01/2023
- Divisa: EUR
- Código: honeywell-li (15/02/2023)

**PABT-P10** u Proyector en ABS de 10W
Suministro e instalación de proyector en ABS de 10W para líneas de 100V con transformador de potencia variable (10-5-2.5-1.25 W). Respuesta de frecuencia 130÷20.000 Hz. Grado de protección IP66. Dimensiones: 205, ø 135 mm, peso 1,6 Kg, temperatura de funcionamiento -25/+70 °C. Color blanco RAL 9003. Incluye soporte articulado de un solo eje, pinza de cerámica y termofusible interno. Sensibilidad EN54: 92 dB@1W/1m. Totalmente instalado y funcionando según planos y pliego de condiciones. Modelo ABT-P10 de Honeywell Life Safety.

| Código | Ud | Descripción | Rendimiento |
|---|---|---|---|
| ABT-P10 | u | ABT-P10P. Proyector en ABS de 10W (material) | 1.000 |
| ATC00400 | h | Cuadrilla albañilería formada por oficial 1ª instalador y ayudante especialista. (mano de obra) | 0.500 |
| WW00300 | u | Material complementario o pzas. E (material) | 10.000 |
| WW00400 | u | Pequeño material (material) | 5.000 |

## Recursos

**ABT-P10** u ABT-P10P. Proyector en ABS de 10W
Proyector en ABS de 10W para líneas de 100V con transformador de potencia variable (10-5-2.5-1.25 W). Respuesta de frecuencia 130÷20.000 Hz. Grado de protección IP66. Dimensiones: 205, ø 135 mm, peso 1,6 Kg, temperatura de funcionamiento -25/+70 °C. Color blanco RAL 9003. Incluye soporte articulado de un solo eje, pinza de cerámica y termofusible interno. Sensibilidad EN54: 92 dB@1W/1m.
