# Difusor para túneles

- Propiedad del archivo: CONSTRUNARIO
- Formato: FIEBDC-3/2012
- Programa: Construnario Versión 3.51
- Fecha de los precios: 25/01/2023
- Divisa: EUR
- Código: honeywell-li (15/02/2023)

**PABT-TNL100** u Difusor para túneles
Suministro e instalación de difusor de bocina directiva de acero inoxidable de 100W para aplicaciones en túneles. Respuesta de frecuencia 250 - 8.000 Hz. Grado de protección IP66. Dimensiones 1714 x 1020 x 450 mm, peso 32 Kg, temperatura de funcionamiento -25 / +70 °C. Color gris (RAL 7035). Sensibilidad: 111 dB@1W/1m. Totalmente instalado y funcionando según planos y pliego de condiciones. Modelo ABT-TNL100 de Honeywell Life Safety.

| Código | Ud | Descripción | Rendimiento |
|---|---|---|---|
| ABT-TNL100 | u | ABT-TNL100.Difusor para túneles (material) | 1.000 |
| ATC00400 | h | Cuadrilla albañilería formada por oficial 1ª instalador y ayudante especialista. (mano de obra) | 2.000 |
| WW00300 | u | Material complementario o pzas. E (material) | 20.000 |
| WW00400 | u | Pequeño material (material) | 10.000 |

## Recursos

**ABT-TNL100** u ABT-TNL100.Difusor para túneles
Difusor de bocina directiva de acero inoxidable de 100W para aplicaciones en túneles. Respuesta de frecuencia 250 - 8.000 Hz. Grado de protección IP66. Dimensiones 1714 x 1020 x 450 mm, peso 32 Kg, temperatura de funcionamiento -25 / +70 °C. Color gris (RAL 7035). Sensibilidad: 111 dB@1W/1m.
