# Altavoz para empotrar en pared color blanco

- Propiedad del archivo: CONSTRUNARIO
- Formato: FIEBDC-3/2012
- Programa: Construnario Versión 3.51
- Fecha de los precios: 25/01/2023
- Divisa: EUR
- Código: honeywell-li (15/02/2023)

**PABT-W6.W** u Altavoz para empotrar en pared color blanco
Suministro e instalación de altavoz metálico para montaje en pared de 6W para líneas de 100V con transformador de potencia variable (6-3-1,5-0,75 W). Respuesta de frecuencia 120÷20.000 Hz. Grado de protección IP32. Dimensiones: 260 × 180 × 80 mm, peso 1,75 Kg, temperatura de funcionamiento -10/+55 °C, color blanco RAL 9003. Sensibilidad EN54: 94dB @ 1W/1m Totalmente instalado y funcionando según planos y pliego de condiciones. Modelo ABT-W6.W de Honeywell Life Safety.

| Código | Ud | Descripción | Rendimiento |
|---|---|---|---|
| ABT-W6.W | u | ABT-W6.W. Altavoz para empotrar en pared color blanco (material) | 1.000 |
| ATC00400 | h | Cuadrilla albañilería formada por oficial 1ª instalador y ayudante especialista. (mano de obra) | 0.500 |
| WW00300 | u | Material complementario o pzas. E (material) | 10.000 |
| WW00400 | u | Pequeño material (material) | 5.000 |

## Recursos

**ABT-W6.W** u ABT-W6.W. Altavoz para empotrar en pared color blanco
Altavoz metálico para montaje en pared de 6W para líneas de 100V con transformador de potencia variable (6-3-1,5-0,75 W). Respuesta de frecuencia 120÷20.000 Hz. Grado de protección IP32. Dimensiones: 260 × 180 × 80 mm, peso 1,75 Kg, temperatura de funcionamiento -10/+55 °C, color blanco RAL 9003. Sensibilidad EN54: 94dB @ 1W/1m
