# Soporte metálico para montaje en techo para PAN1-PLUS

- Propiedad del archivo: CONSTRUNARIO
- Formato: FIEBDC-3/2012
- Programa: Construnario Versión 3.51
- Fecha de los precios: 25/01/2023
- Divisa: EUR

| Código | Ud | Descripción |
|---|---|---|
| PAN1-PLUS-SC | u | Soporte metálico para montaje en techo para PAN1-PLUS. |
