# CWST-RW-W5 Flash EN54/23 con base alta IP 65

- Propiedad del archivo: CONSTRUNARIO
- Formato: FIEBDC-3/2012
- Programa: Construnario Versión 3.51
- Fecha de los precios: 25/01/2023
- Divisa: EUR
- Código: honeywell-li (15/02/2023)

**PCWST-RW-W5** u CWST-RW-W5 Flash EN54/23 con base alta IP 65
Suministro e instalación de Flash CWST-RW-W5 con base alta IP65 para alarma de incendio según EN54/23. Adecuado tanto para montaje en pared como en techo. Cumple los estándares de la construcción CPR, de producto EN54/23 y medioambientales RoHS y WEEE.

| Código | Ud | Descripción | Rendimiento |
|---|---|---|---|
| CWST-RW-W5 | u | CWST-RW-W5 Flash EN54/23 con base alta IP 65 (material) | 1.000 |
| TO01800 | h | Oficial 1ª electricista (mano de obra) | 0.300 |
| WW00300 | u | Material complementario o pzas. E (material) | 1.000 |
| WW00400 | u | Pequeño material (material) | 1.000 |

## Recursos

**CWST-RW-W5** u CWST-RW-W5 Flash EN54/23 con base alta IP 65
Flash CWST-RW-W5 con base alta IP65 para alarma de incendio según EN54/23. Adecuado tanto para montaje en pared como en techo. Cumple los estándares de la construcción CPR, de producto EN54/23 y medioambientales RoHS y WEEE.
