# Sirena exterior bitonal óptico-acústica DSE1-PW

- Propiedad del archivo: CONSTRUNARIO
- Formato: FIEBDC-3/2012
- Programa: Construnario Versión 3.51
- Fecha de los precios: 25/01/2023
- Divisa: EUR
- Código: honeywell-li (15/02/2023)

**PDSE1PW** u Sirena exterior bitonal óptico-acústica DSE1-PW
Suministro e instalación de sirena exterior DSE1-PW fabricada en policarbonato de color rojo, con foco intermitente y serigrafía NOTIFIER en color blanco, consumo 450mA a 24VDC. Conforme al Reglamento (UE) nº 305/2011 del Parlamento Europeo relativo a los productos de la construcción. Totalmente instalada y funcionando según planos y pliego de condiciones. Marca HLSI Modelo DSE1-PW.

| Código | Ud | Descripción | Rendimiento |
|---|---|---|---|
| DSE1-PW | u | DSE1-PW Sirena óptico/acústica para exterior (material) | 1.000 |
| TO01800 | h | Oficial 1ª electricista (mano de obra) | 0.300 |
| WW00300 | u | Material complementario o pzas. E (material) | 1.000 |
| WW00400 | u | Pequeño material (material) | 1.000 |

## Recursos

**DSE1-PW** u DSE1-PW Sirena óptico/acústica para exterior
Sirena exterior DSE1-PW bitonal óptico-acústica de color rojo con potencia de 110 dB a 1 metro. Grado de protección IP44. Opción de 3 ciclos de 1 minuto o activación continua.
