# Central extinción pantalla táctil ESS-RP1R-SUPRA

- Propiedad del archivo: CONSTRUNARIO
- Formato: FIEBDC-3/2012
- Programa: Construnario Versión 3.51
- Fecha de los precios: 25/01/2023
- Divisa: EUR
- Código: honeywell-li (15/02/2023)

**PESS-RP1R-SUPRA** u Central extinción pantalla táctil ESS-RP1R-SUPRA
Suministro e instalación de Central de detección y extinción ESS-RP1r-SUPRA con pantalla TFT táctil de 4,3"" y 480x272 píxeles. Permite comunicador IP/CRA/GPRS/SMS para sistema de gestión gráfica o envío de estados SMS y conexión a central receptora de alarmas. Compuesta de un microprocesador de 32 bits de última generación y controlada por doble circuito microprocesado. Incluye circuito de control y señalización, fuente de alimentación conmutada con circuito de cargador de baterías y espacio para 2 baterías de 12V 7Ah. Dispone de 42 leds indicadores de estado de sistema y visualizador con dos dígitos del tiempo de descarga y letrero de “Gas disparado” y llave para la selección de modos manual, automático o fuera de servicio. Funciones programables de tiempo de pausa y espera, temporización de descarga, zona cruzada, secuencia de extinción, etc. Incorpora circuitos de entrada de alarma para conexión de detectores convencionales, pulsador de paro, pulsador disparo y dispositivos de supervisión; Circuitos de salida para indicación de salida de sirenas con tres fases, letrero de “Gas disparado”, doble circuito de extinción controlado mediante temporización programable y circuitos para cierre de compuertas y señalización del estado del sistema. Homologada EN-12094-1. Conforme al Reglamento (UE) nº 305/2011 del Parlamento Europeo relativo a los productos de la construcción. Con certificado CPD: 1134-CPD-045; EN54 parte 2 y 4 ; EN12094:2003 Totalmente instalada y funcionando según planos y pliego de condiciones. Marca ESSER Modelo ESS-RP1r-SUPRA.

| Código | Ud | Descripción | Rendimiento |
|---|---|---|---|
| ESS-RP1R-SUPRA | u | ESS-RP1R-SUPRA Central extinción con pantalla táctil (material) | 1.000 |
| PS-1207 | u | PS1207 Batería 12 V. 7A/H (material) | 2.000 |
| ATC00100 | h | Cuadrilla albañilería formada por oficial 1ª y peón especializado. (mano de obra) | 0.500 |
| ATC00400 | h | Cuadrilla albañilería formada por oficial 1ª instalador y ayudante especialista. (mano de obra) | 3.000 |
| WW00300 | u | Material complementario o pzas. E (material) | 20.000 |
| WW00400 | u | Pequeño material (material) | 15.000 |

## Recursos

**ESS-RP1R-SUPRA** u ESS-RP1R-SUPRA Central extinción con pantalla táctil
Central de detección y extinción ESS-RP1R-SUPRA con pantalla TFT táctil de 4,3" y 480x272 píxeles. Permite comunicador IP/CRA/GPRS/SMS para sistema de gestión gráfica o envío de estados SMS y conexión a central receptora de alarmas. Compuesta de un microprocesador de 32 bits de última generación y controlada por doble circuito microprocesado. Incluye circuito de control y señalización, fuente de alimentación conmutada con circuito de cargador de baterías y espacio para 2 baterías de 12V 7Ah. Dispone de 42 leds indicadores de estado de sistema y visualizador con dos dígitos del tiempo de descarga y letrero de “Gas disparado” y llave para la selección de modos manual, automático o fuera de servicio. Funciones programables de tiempo de pausa y espera, temporización de descarga, zona cruzada, secuencia de extinción, etc. Incorpora circuitos de entrada de alarma para conexión de detectores convencionales, pulsador de paro, pulsador disparo y dispositivos de supervisión; Circuitos de salida para indicación de salida de sirenas con tres fases, letrero de “Gas disparado”, doble circuito de extinción controlado mediante temporización programable y circuitos para cierre de compuertas y señalización del estado del sistema.

**PS-1207** u PS1207 Batería 12 V. 7A/H
Batería de 12V PS-1207. Capacidad 7Ah. Conexión por terminal Fastón.
