# Filtro de tubería externo F-INF-25

- Propiedad del archivo: CONSTRUNARIO
- Formato: FIEBDC-3/2012
- Programa: Construnario Versión 3.51
- Fecha de los precios: 25/01/2023
- Divisa: EUR
- Código: honeywell-li (15/02/2023)

**PF-INF-25** u Filtro de tubería externo F-INF-25
Suministro e instalación de equipo de filtración de tuberia externo F-INF-25 recomendado en ambientes sucios compatibles con las tuberías suministradas por HLSI de 25 mm de diámetro exterior.

| Código | Ud | Descripción | Rendimiento |
|---|---|---|---|
| F-INF-25 | u | F-INF-25 Filtro de tuberia externo (material) | 1.000 |

## Recursos

**F-INF-25** u F-INF-25 Filtro de tuberia externo
Filtro de tubería externo compatibles con las tuberías suministradas por HLSI de 25 mm de diámetro exterior.
