# Detector de llama de H2 triple infrarrojo

- Propiedad del archivo: CONSTRUNARIO
- Formato: FIEBDC-3/2012
- Programa: Construnario Versión 3.51
- Fecha de los precios: 25/01/2023
- Divisa: EUR
- Código: honeywell-li (15/02/2023)

**PFS24XP-AMGXX** u Detector de llama de H2 triple infrarrojo
Suministro e instalación de detector triple infrarrojo para la detección de llamas de hidrocarburo o de hidrógeno en carcasa de aluminio. DIspondrá de salidas de relé de prealarma, alarma y fallo, salidas de 4 a 20mA, HART y RS485 MODBUS. Rendimiento certificado según FM3260 y Certificados ATEX, EN54-10 y Certificación SIL2 según EN61508 Totalmente instalado, programado y funcionando según planos y pliego de condiciones. Marca HONEYWELL modelo FS24XP-AMGXX

| Código | Ud | Descripción | Rendimiento |
|---|---|---|---|
| FS24XP-AMGXX | u | Detector de llama triple IR modelo FS24X PLUS (material) | 1.000 |
| WW00300 | u | Material complementario o pzas. E (material) | 10.000 |
| WW00400 | u | Pequeño material (material) | 10.000 |
| ATC00400 | h | Cuadrilla albañilería formada por oficial 1ª instalador y ayudante especialista. (mano de obra) | 1.000 |
| ATC00100 | h | Cuadrilla albañilería formada por oficial 1ª y peón especializado. (mano de obra) | 0.500 |
| ATC99999 | h | Programación oficial especializado (mano de obra) | 0.500 |
