# Módulo red EsserNet centrales FlexES de 62,5 kBd FX808340

- Propiedad del archivo: CONSTRUNARIO
- Formato: FIEBDC-3/2012
- Programa: Construnario Versión 3.51
- Fecha de los precios: 25/01/2023
- Divisa: EUR
- Código: honeywell-li (15/02/2023)

**PFX808340** u Módulo red EsserNet centrales FlexES de 62,5 kBd FX808340
Suministro e instalación de módulo de red essernet de 62,5 Kbd FX808340 para conectar hasta 16 nodos mediante cable IIY cable de telecomunicaciones (St) Y nx 2 x 0,8 mm o similar con longitud de 1000 m (máximo entre equipos). Detecta cortocircuitos y circuito abierto de la red essernet®, ocupando 1 slot en Centrales FlexES Control. Tensión de funcionamiento 24 Vcc, con un consumo de corriente en Eq. básico aprox. 37 mA Dimensiones A: 27 mm H: 93 mm F: 112 mm Marca ESSER modelo FX808340.

| Código | Ud | Descripción | Rendimiento |
|---|---|---|---|
| FX808340 | u | FX808340 Módulo red EsserNet centrales FlexES de 62.5 kBd (material) | 1.000 |
| TO01800 | h | Oficial 1ª electricista (mano de obra) | 0.300 |
| WW00300 | u | Material complementario o pzas. E (material) | 1.000 |
| WW00400 | u | Pequeño material (material) | 1.000 |
| ATC99999 | h | Programación oficial especializado (mano de obra) | 0.550 |

## Recursos

**FX808340** u FX808340 Módulo red EsserNet centrales FlexES de 62.5 kBd
Módulo de red essernet de 62.5 Kbd FX808340 para conectar hasta 16 nodos mediante cable IBM TIPO 1 con longitud del cable 1000 m (máximo entre equipos) y/o fibra óptica F.O multimodo con 2 conversores ref.784763, de cable fibra G50/125?m (máx. 2Km), G6 2,5/125 ?m (máx. 3Km) . Detecta cortocircuitos y circuito abierto de la red essernet®, ocupando 1 slot en Centrales FlexES Control. Tensión de funcionamiento 24 Vcc, con un consumo de corriente en Eq. básico aprox. 37 mA Dimensiones A: 27 mm H: 93 mm F: 112 mm
