# Indicador remoto de acción INDIC-INC

- Propiedad del archivo: CONSTRUNARIO
- Formato: FIEBDC-3/2012
- Programa: Construnario Versión 3.51
- Fecha de los precios: 25/01/2023
- Divisa: EUR
- Código: honeywell-li (15/02/2023)

**PINDIC-INC** u Indicador remoto de acción INDIC-INC
Suministro e instalación de piloto indicador de acción remoto incorporado en el techo INDIC-INC

| Código | Ud | Descripción | Rendimiento |
|---|---|---|---|
| INDIC-INC | u | INDIC-INC Piloto indicador de acción remoto incorporado en el techo (material) | 1.000 |
| F-ROND | u | F-ROND Arandela de policarbonato ABS bicolor blanco/plata para repetidor optico INDIC-INC (material) | 1.000 |
| TO01800 | h | Oficial 1ª electricista (mano de obra) | 1.000 |
| WW00300 | u | Material complementario o pzas. E (material) | 1.000 |
| WW00400 | u | Pequeño material (material) | 1.000 |

## Recursos

**INDIC-INC** u INDIC-INC Piloto indicador de acción remoto incorporado en el techo
Indicador remoto de acción incorporado en el techo compatible con todos los detectores de incendio de Notifier INDIC-INC. Recomendado para visualizar el estado de alarma de los detectores instalados en recintos cerrados u ocultos. Dispone de entrada pre taladrada para tubo en la parte superior que facilita su montaje.

**F-ROND** u F-ROND Arandela de policarbonato ABS bicolor blanco/plata para repetidor optico INDIC-INC
Arandela de policarbonato ABS en bicolor blanco/plata para repetidor óptico INDIC-INC
