# Indicador remoto de acción INDIC-PAV

- Propiedad del archivo: CONSTRUNARIO
- Formato: FIEBDC-3/2012
- Programa: Construnario Versión 3.51
- Fecha de los precios: 25/01/2023
- Divisa: EUR
- Código: honeywell-li (15/02/2023)

**PINDIC-PAV** u Indicador remoto de acción INDIC-PAV
Suministro e instalación de piloto indicador de acción remoto incorporado en el suelo INDIC-PAV.

| Código | Ud | Descripción | Rendimiento |
|---|---|---|---|
| INDIC-PAV | u | INDIC-PAV Piloto indicador de acción remoto incorporado en el suelo (material) | 1.000 |
| TO01800 | h | Oficial 1ª electricista (mano de obra) | 0.300 |
| WW00300 | u | Material complementario o pzas. E (material) | 1.000 |
| WW00400 | u | Pequeño material (material) | 1.000 |

## Recursos

**INDIC-PAV** u INDIC-PAV Piloto indicador de acción remoto incorporado en el suelo
Indicador remoto de acción incorporado en el suelo compatible con todos los detectores de incendio de Notifier INDIC-PAV. Recomendado para visualizar el estado de alarma de los detectores instalados en recintos cerrados u ocultos. Dispone de entrada pre taladrada para tubo en la parte superior que facilita su montaje.
