# Indicador remoto de acción INDICATOR

- Propiedad del archivo: CONSTRUNARIO
- Formato: FIEBDC-3/2012
- Programa: Construnario Versión 3.51
- Fecha de los precios: 25/01/2023
- Divisa: EUR
- Código: honeywell-li (15/02/2023)

**PINDICATOR** u Indicador remoto de acción INDICATOR
Suministro e instalación de piloto indicador de acción de superficie INDICATOR, color blanco y tulipa roja. Totalmente instalado y funcionando según planos y pliego de condiciones. Marca MORLEY Modelo INDICATOR.

| Código | Ud | Descripción | Rendimiento |
|---|---|---|---|
| INDICATOR | u | INDICATOR Piloto indicador de acción (material) | 1.000 |
| WW00400 | u | Pequeño material (material) | 1.000 |
| WW00300 | u | Material complementario o pzas. E (material) | 1.000 |
| TO01800 | h | Oficial 1ª electricista (mano de obra) | 0.300 |

## Recursos

**INDICATOR** u INDICATOR Piloto indicador de acción
Indicador remoto de acción mini compatible con todos los detectores de incendio de Notifier INDICATOR. Recomendado para visualizar el estado de alarma de los detectores instalados en recintos cerrados u ocultos. Dispone de entrada pre taladrada para tubo en la parte superior que facilita su montaje.
